# Hülschematthalle Eichen
Angebotsaufforderung (GAEB 90, DA83)
DV-Nummer: SHM
Währung: EUR
Auftraggeber: Stadt Schopfheim, vertreten durch Bürgermeister Dirk Harsche

## Zusätzlicher Text
Bauherr
Stadt Schopfheim
vertreten durch Bürgermeister Dirk Harscher
Hauptstraße 29-31
79650 Schopfheim
Telefon: 07622 396-101
E-Mail: d.harscher@schopfheim.de
Ansprechpartner Frau Milarch
E-Mail: m.milarch@schopfheim.de
Ansprechpartner: Herr Eichin
E-Mail: m.eichin@schopfheim.de

Architekten
Schaudt Architekten bda GmbH
Hafenstrasse 10
78462 Konstanz
Telefon: 07531 220002
E-Mail: info@schaudt-architekten.de
Ansprechpartnerin: Frau Kristina Knöpfli
E-Mail: k.knoepfli@schaudt-architekten.de

Bauleitung
Kube Gissler Architekten
Im Gaisgraben 9
79219 Staufen im Breisgau
Bauleitung: Frau Denise Kube
Telefon: 07633 9253027
E Mail: d.kube@kube-gissler.de

Landschaftsarchitekt
3Landschaft
Schwarzwaldstraße 61
79539 Lörrach
Telefon: 0176 45780816
Ansprechpartnerin: Frau Engeser
E-Mail: b.engeser@3landschaft.eu

Baugrundgutachten
GeoIngenieure
Dipl.-Ing. Bernd Mannsbart
ö.b.u.v. Baugrundsachverständiger
Rüttelistr. 8
79650 Schopfheim
Telefon 07622 669114
www.geoingenieure.de
E-Mail: Mannsbart@geoingenieure.de

Tragwerksplaner
Ing.Gruppe Leppert GmbH
Hebelstraße 10
79650 Schopfheim
Telefon: 0741 51186
Ansprechpartner: Herr Töpfer
E-Mail: s.toepfer@ig-leppert.de

HLS Planer
Keller Haustechnik
Freiburger Str. 95
79576 Weil am Rhein-Haltingen
Telefon: 07621 9396590
Ansprechpartner: Herr Keller
E-Mail: info@keller-haustechnik.de

Elektroplaner
EPS Elektroplanung
Adolf-Stüble-Straße 18
79689 Maulburg
Telefon: 07622 671955
Ansprechpartner: Herr Flöss
E-Mail: h.floess@eps-hf.de

Bauphysik
GSA Körner GmbH
Buchbrünnleweg 41
78479 Reichenau
07531 8045505
info@gsa-koerner.de
Ansprechpartner: Herr Schönefeld
E-Mail: d.schoenefeld@gsa-koerner.de

Brandschutz
Geopro GmbH Beratende Geologen und Ingenieure
Gaswerkstraße 17
78333 Stockach
Telefon: 07771 879968
Ansprechpartner: Herr Laub
E-Mail: Damian.laub@geopro.de

Vermessung
Büro für Vermessung und Planung
Landstraße 34b
D - 79650 Schopfheim
Telefon: 07622 67415 - 0
Fax: 07622 67415 - 19

Küchenplanung
Roman Roschig
Schafferer & Co. KG
Tullastr. 80
79108 Freiburg

Tel: 0761 5158-135
Mobil:  0172 7385014
E-Mail: roman.roschig@schafferer.de

Sigeko
Schächtele HSE Ingenieurbüro für Arbeitssicherheit
Hohweg 10
79206 Breisach-Gündlingen
Telefon: 07668/97089 15
Ansprechpartnerin: Amia Alcade

Schadstoffgutachter
Geotechnisches Institut
Am Kesselhaus 5
Weil am Rhein
Tel: 07621 95664 0
Ansprechpartner: Daniel Klapper
info@gi-weil.de

## Zusätzlicher Text
Firmenliste

Rohbauarbeiten
Binder& Blum Schopfheim

Holzbauarbeiten
Eichin Holzbau Schopfheim

Aufzugsbauarbeiten
Aufzugtechnik Süd Freiburg

Heizungsbauarbeiten
Heizungsbau Winkler Rheinfelden

Sanitärarbeiten
Tröndle haustechnik Waldshut Tiengen

Elektroinstallationsarbeiten
Haag elektrotechnik, Weil am Rhein

Automation
avocos GmbH Freiburg

## Zusätzlicher Text
Baubeschreibung und Orientierungsdaten
Baumaßnahme
Bei der Baumaßnahme handelt es sich um einen Umbau des
Dorfgemeinschaftshauses in 79650 Schopfheim-Eichen.
Abbruch einzelner Wände und Dach des Treppenhauses in
der nordwestlichen Ecke des Bestandgebäudes ermöglichen
einen neuen barrierefreien Zugang mit Aufzug. Es
entstehen im Nordwesten, sowie im Südosten ein Anbau in
Massivholzbauweise. Die bestehende außenliegende
Fluchttreppe im Süden weicht einem großzügigen
Laubengang in Holzbauweise über die gesamte
Fassadenlänge, der zusammen mit der neuen Fluchttreppe
im Südosten als Rettungsweg dient. Auch im Nord-Osten
wird das Bestandsgebäude durch eine neue Außentreppe
erweitert. So entsteht eine "umfassende Klammer", die
ohne tiefgreifend in die Bestandsstruktur einzugreifen,
dennoch eine neue Identität an vorhandener Adresse
schafft.

Nutzung
Derzeit liegen im bestehenden Dorfgemeinschaftshaus
verschiedene Nutzungen vor. Im Erdgeschoss ist aktuell
ein Kindergarten-Gruppenraum und ein großer
Gymnastikraum vorhanden. Der knapp 200m2 bestehende
große Festsaal im Obergeschoss wird über ein
Erschließungsgang im Erdgeschoss und ein im Norden
angesiedeltes Treppenhaus erschlossen. Durch die neuen
Anbauten und den Laubengang entstehen zusätzliche Räume
für die neue sanitären Anlagen, Technik, zusätzlicher
Lagerraum und eine Sommerküche im Erdgeschoss, die in
Richtung multifunktionalen Vorplatz geöffnet werden
kann. Im Obergeschoss wird der Saal durch einen
großzügigen Vereinsraum im Westen erweitert. Durch die
Nähe der beiden Säale entstehen entsprechende
Synergien: So kann die bestehende Küche beide Räume
gleichermaßen bedienen. Die verbindende vorgelagerte
Terrasse ermöglicht die Öffnung der Säale ins Freie. In
einem abgetrennten Bereich des Vereinsraums entsteht
Bürofläche für den Ortsvorsteher.

Grundstück
Die Grundstückstopographie verläuft weitgehend
ebenerdig. Da das Grundstück etwas zurückversetzt in
zweiter Reihe liegt, erfolgt die Erschließung über eine
vorhandene Zufahrt, angrenzend an die im Westen
liegende Webergasse. Während im Norden und Westen
nahezu bis an die Bebauungsgrenze gebaut wird, bleiben
im Süden und Osten großzügige Freiflächen bestehen. Ein
großer multifunktional nutzbarer Platz mit Zugang zum
Dorfbach, der die südliche Parzellengrenze markiert,
kann je nach Bedarf als Parkplatzfläche oder auch als
Festplatz fungieren. Im Osten bleibt eine großzügige
Grünfläche mit Bestandsbäumen und einem Spielplatz für
den im Gebäude ansässigen Kindergarten bestehen. Der
Norden bildet die Rückseite des Gebäudes. Diese werden
durch großzügig überdachte Außenbereiche für den
Kindergarten und auch durch einen neuen barrierefreien
Zugang ins Gebäude definiert.
Gemarkung: Eichen
Flurstücknummer: 231/5

Konstruktion
Das bestehende 2-geschossige Dorfgemeinschaftshaus in
Massivbauweise mit Satteldachträgern aus Holz wird im
Osten und im Westen durch Anbauten in Holzbauweise
verlängert. Die Anbauten sind in Massivholzbau mit
Brettsperrholzwänden und -decken geplant. Die
bestehende verputzte Fassade wird energetisch
ertüchtigt und saniert.
Das Dach wird in Richtung der Anbauten verlängert und
optisch vereinheitlicht indem der neue Dachaufbau dem
bestehenden nachempfunden wird. Im Norden und vor allem
im Süden wird die Last aus Laubengang/Fluchtweg mittels
zusätzlichen Holzstützen abgefangen.
Neue Fenster und Türen sind in Holz(-Alu) geplant.
Die Fassade an den Giebeln im Osten und Westen ist als
hinterlüftete Holzfassade geplant. Die Längsfassaden
sind als Putzfassaden (WDVS) geplant.
Als Böden werden geschlieffener Estrich, zzw.
Terazzoböden und Fliesenbelag in den Sanitärräumen
verlegt. Als Heizung dient eine Fußbodenheizung im
Neubau und neue Heizkörper im Bestand, betrieben durch
eine Holzpellet-Heizung. Die bestehende PV-Anlage
erhält im Dachgeschoss einen neuen Wechselrichter.
Ebenfalls im Dachgeschoss befindet sich die neue
Lüftung für den großen Festsaal.

Orientierungsdaten
Das Erdgeschossniveau liegt bei FFB+-0,00 =390,87
m.ü.NN.
Das EG besteht aus folgenden Räumen: Eingang mit
Garderobe und Zugang zum Treppenhaus, Flur (neu),
Elektroraum(Umnutzung), Sanitäre Anlagen (neu),
Sommerküche (neu), Kindergartenräume (Bestand) und
Umkleideraum für den Gymnastikraum

Untergeschoss besteht aus einem Heiz-/Technikraumraum
FFB -0,49m und einem Gymnastikraum FFB -1,2m.

Das Obergeschoss hat eine FFB Höhe von +3,26m.
Dort befinden sich folgende Räume: Vereinsraum mit Büro
Ortsvorsteher (neu), Küche und Getränkelager (Bestand/
Umnutzung), Flur zwischen Vereinsraum und Saal
(Umnutzung), Elektroraum (Umnutzung), Festsaal
(Bestand) mit Bühne (+4,35m), altes Stuhllager und
Garderobe (Bestand) und kaltes Stuhllager (neu).

Im Dachgeschoss befindet sichzwei getrennte Räume für
Wechelrichter und Lüftungsanlage. Dieser befindet sich
auf +6,06m und +6,56m Höhe.

Firsthöhe +9,28 m
Traufe Süd: +6,46 m, Traufe Nordost +7,08 m, Traufe
Nordwest +6,28 m
Dachneigung 15 Grad

Nutzfläche
Anbau West:  ca. 125,63 m2 (226,68m2 BGF)
Anbau Ost:  ca. 23,73 m2 (76,6 m2 BGF)
Laubengang:  ca. 95,89 m2
Bestand:  ca. 516,08 m2 (748,88 m2 BGF)
Gesamtnutzfläche: 761,33 m2 (1148,05m2 BGF)

Umbauter Raum
Anbau West: ca. 1001,84 m3
Anbau Ost: ca.149,41 m3
Laubengang: ca. 1017,84 m3
Bestand: ca. 3704,79 m3
Gesamt Umbauter Raum: 5873,88 m3

## Zusätzlicher Text
Allgemeine Vorbemerkungen

Ausführungszeit gemäss Grobterminplan (siehe
Leistungsverzeichnis und Anlage bzw.in Absprache mit AN)
2 Wochen nach Aufforderung.

Dem LV sind Referenzlisten beizulegen.

Das Absichern durch Schranken, Geländer, Schilder und soweit
erforderlich durch Beleuchtung sämtlicher Zufahrten, Öffnungen,
Schächte, Galleriekanten u.ä. im Sinne der Unfallverhütungsvorschriften
ist Sache des Unternehmers. Die Massnahmen sind entsprechend dem
Baufortschritt zu ergänzen und laufend zu Überwachen bis zum Ende der
Rohbauzeit. Evtl. erforderliche Umbauten der Schutzvorrichtungen für
Materialtransporte etc. sind umgehend und unaufgefordert eigenständig
wieder zurückzubauen bzw. herzustellen.

Die Kosten hierfür sind mit dem EP des LV abgegolten und werden nicht
extra vergütet. Architekt und Bauherr sind von jedweden
Regressansprüchen freizuhalten.

Der AN ist verpflichtet ein tägliches Bautagebuch (Arbeitseinsatz,
ausgeführte Arbeiten, Witterung, etc.) zu führen und wöchentlich bei der
Bauleitung abzugeben.

Einmal in der Woche findet auf der Baustelle ein Jour Fixe Termin statt,
an dem jeder am Bau beteiligte Auftragnehmer bzw. derer deutsch
sprechende Projektleiter und Planer nach Aufforderung der Bauleitung zu
erscheinen hat.

Die Baureinigung hat jeder Auftragnehmer täglich selbst durchzuführen.
Die ordnungsgemässe Baureinigung ist von der Bauleitung schriftlich
bestätigen zu lassen und der Schlussrechnung beizulegen.
Liegt diese Bescheinigung nicht vor, werden von der Schlussrechnung 1%
in Abzug gebracht.

Der nachfolgend aufgeführte Leistungsumfang beinhaltet eine in sich
abgeschlossene, fix und fertige Ausführung. Der Unternehmer hat sich vor
Angebotsabgabe an Ort und Stelle über den genauen Umfang der Leistung
und die besondere Situation zu überzeugen. Bieterfragen können über die
Vergabelattform gestellt werden. Die Beantwortung erfolgt auch über
diesen Weg, damit alle Bieter die gleiche Information erhalten. Der AN
verzichtet somit später auf den Einwand, er währe nicht genügend
informiert gewesen.

Die Anlieferung/Andienung der Baustelle erfolgt über die Webergasse.

Der angrenzende Baumbestand ist während der Baumaßnahme dauerhaft mit
einem stabilen Bauzaun vor dem Baubetrieb zu sichern.

Dem AN steht ein Abnahme und ein Nachabnahmetermin zur Verfügung bis zu
dem er die Mängel beseitigt haben muss: Bei allen weiteren Terminen wird
der Zeitaufwand Bauleitung und Bauherr in Abzug gebracht.

Der AN hat vor Vergabe einen verantwortlichen Fachbauleiter zu benennen.

Belasteter Boden soll nach Möglichkeit auf dem Grundstück
zwischengelagert und beprobt werden, bevor er entsprechend entsorgt
wird. Falls dies nicht möglich ist muss der Aushub entweder auf einem
vom AG zur Verfügung gestellten Gelände im näheren Umkreis zur Beprobung
zwischengelagert werden. Alternativ auf einem Grundstück des AN. Falls
das Material nicht auf dem Baugrundstück zwischengelagert werden kann
ist eine entsprechedne BImSchg Genehmigung einzuholen. Das Material muss
dann während der Beprobungszeit auf einer befestigten, versiegelten
Fläche mit gesteuerter Entwässerung zwischengelagert werden. Eine
Abstimmung mit der zuständigen Behörde ist erforderlich.

Alle Preise verstehen sich immer als Lohn und Materialkosten, zzgl. zum
Zeitpunkt gültige MwSt, aktuell 19%

Im Gebäude dürfen keine Baubuden,Baulager oder Materiallager
eingerichtet werden.

Alle nicht mehr nachvollziehbaren Leistungen werden nur vergütet, wenn
sie vor Ausführung durch die Bauleitung schriftlich genehmigt wurden.

Bei den Arbeiten ist mit 2-3 Arbeitsunterbrechungen zu rechnen.

Auf der Baustelle werden mehrere Gewerke zeitgleich arbeiten.

Planbeistellung durch Architekt an AN
der Achitekt stellt dem AN die Ausführungspläne und Leitdetails in PDF
Format digital zur Verfügung.
Papierausdrucke müssen vom AN in notwendiger Anzahl selbst hergestellt
werden oder können gegen Rechnung dem AN zur Verfügung gestellt werden

## Zusätzlicher Text
Zusätzliche technische Vertragsbedingungen

1. Ausführung/Allgemeines
Alle vom AN eingetragenen Preise enthalten Material-,
Montage-, und Nebenkosten.
Bei allen Positionen ist, sofern nicht gesondert
ausgeschrieben, folgende Arbeiten in die EP
einzurechnen.
inkl. Lieferung, Aufstellen, Verlegen, Einbauen
Ausrichten, Montieren inkl. aller nicht gesondert
ausgeschriebenen Verbindungsmittel nach Statikplan
sowie sämtlicher benötigter Materialien sind in die
Preise einzurechnen.

Vertrags- und Ausführungsgrundlagen sind die
technischen Vorschriften der VOB Teil C sowie alle
entsprechenden DIN-Vorschriften, Normen und sonstigen
Bestimmungen für die beschriebenen Leistungen und für
die verwendeten Materialien in der zum Zeitpunkt der
Ausführung gültigen Fassung.

Der Auftragnehmer verpflichtet sich, die Sicherheit auf
der Baustelle, insbesondere die ordungsgemäße
Ausführung der Gerüste, Geräte, Zugänge, Bautreppen,
Abdeckungen, Abschrankungenn etc. sicherzustellen.
Sämtliche Unfallverhütungsvorschriften der
Bau-Berufsgenossenschaft sowie die
Arbeitsstättenrichtlinien, SIGEKO-Pläne,
SIGEKO-Hinweise und alle
sonstigen Richtlinien, gesetzlichen Bestimmungen und
Auflagen sind unaufgefordert einzuhalten, auch ohne
ausdrückliche Erwähnung im Leistungsverzeichnis und
ohne daß hierfür eine separate Vergütung erfolgt.

Der Auftragnehmer hat sich über Art und Umfang der zu
erbringenden Rohbauarbeiten anhand der einsehbaren
Planunterlagen und vor Ort zu informieren; spätere
Mehrkosten aufgrund mangelhafter Kenntnis des
Bauvorhabens werden nicht anerkannt. Es obliegt ihm
grundsätzlich die Pflicht, vor den Bauarbeiten die im
Boden liegende Leitungen und Kanäle zu erkunden.
Diese Leistung wird nicht extra vergütet.

Der Ausschreibung beigefügte Baustelleneinrichtungsplan
und Lageplan etc. dienen nur der allgemeinen
Orientierung des Bieters und sind keinesfalls als
verbindliche Zusage hinsichtlich einer möglichen
Kranstellung, Baustellenzufahrt, Lagerfläche etc. zu
verstehen. Die endgültige Klärung der möglichen
Baustelleneinrichtung obliegt allein dem Auftragnehmer.
Der AN muss innerhalb von 10 Kalendertagen nach
Auftragserteilung unter Berücksichtigung des SIGE-Plans
einen detaillierten Baustelleneinrichtungsplan
vorlegen. Dieser wird entsprechend dem Baufortschritt
vom AN aktualisiert. Der Aufwand ist in die
Einheitspreise einzukalkulieren.

Boden- und Wasserverhältnisse sind während der
Ausführung ständig zu überprüfen. Sollten hier
Abweichungen gegenüber den zugrundegelegten
Bodenschichten, Grundwasserständen etc. erkennbar
werden, ist umgehend die Bauleitung zu verständigen.

Der Auftragnehmer haftet bei Beschädigung für alle
entstehenden Schäden, auch Dritten gegenüber, in vollem
Umfang; einschließlich aller eventuell auf den
Auftraggeber zukommender Schadensersatzansprüche.

Bauschutt, sonstige Abfälle sowie gefährliche Stoffe
dürfen auf der Baustelle nur im ausdrücklichen
Einverständnis mit der Bauleitung und entsprechend den
behördlichen Auflagen gelagert werden.

Sofern Maßtoleranzen gemäß DIN 18201 ff. vom
Auftragnehmer schuldhaft überschritten werden, werden
ihm die dadurch entstehenden Kosten für
Mehraufwendungen bei Folgegewerken als auch evtl.
erforderliche Kontrollmessungen und
Sachverständigenleistungen in Anrechnung gebracht.

2. Preise
In Abweichung von VOB/B § 2 Satz 3 können bei
Massenminderungen oder bei Entfall einzelner Positionen
keine Preisänderungen bei den verbleibenden Positionen
erfolgen.

Zeitliche Trennungen von einzelnen Leistungen, die sich
aus dem Bauablauf oder auf Anweisung der Bauleitung
ergeben, werden nicht separat vergütet.

Handschriftliche Änderungen, Ergänzungen und
Streichungen der Positionstexte und
Abrechnungsmodalitäten werden nicht anerkannt und
können direkt zur Ungültigkeit des gesamten Angebots
führen. Nebenangebote, Vorbehalte sowie evtl. erkannte
Unstimmigkeiten an der vorgesehenen Ausführung sind
ausschließlich schriftlich in einem separaten Schreiben
als Anlage zum Angebot zu benennen.

Die Mithilfe bei der Grundsteinlegung/Spatenstich sowie
Richtfest etc. sind vom Auftragnehmer einzukalkulieren
und werden nicht separat vergütet.

Witterungsbedingte Erschwernisse, wie Nässe, Schnee,
Eis, Wind und Frost bis -10°Grad werden nicht separat
vergütet; eine Behinderung oder Bauzeitverlängerung aus
diesen Umständen ist nur ableitbar, wenn die
Erschwernisse den Durchschnitt der letzten 10 Jahre
übersteigen.

Die Abnahme des Gewerks erfolgt nach vollständiger
Fertigstellung einschl. dem erfolgten Schließen von
Schlitzen und Durchbrüchen sowie vollständiger
Baustellenräumung. Vor Beginn der Fremdgewerke
(Trockenbauarbeiten, Fenster-Einbau,
Rohinstallationsarbeiten) ist eine Zustandsfeststellung
nach VOB/B §4(10) mit dem Auftraggeber
eigenverantwortlich durchzuführen.

Der Auftragnehmer ist verpflichtet, zur Abnahme seines
Gewerks sämtliche Revisionsunterlagen (Bestandspläne,
Bestätigungen, Produktdatenblätter, Konformitäts- und
Zulassungsnachweise, Prüf- und Meßprotokolle,
Bedienungsanleitungen etc.) im gesetzlich geforderten
Umfang bereitzustellen und dem Auftraggeber zu
übergeben. Der hierfür erforderliche Aufwand wird nicht
separat vergütet und ist in die Einheitspreise
einzurechnen.

3. Sonstige Angaben zur Bauausführung
Weitere Angaben zur Ausführung und Abrechnung der
Rohbau-Teilgewerke finden sich in den Vorbemerkungen
der einzelnen Bereiche des Rohbau-LVs.

Der Auftragnehmer hat dafür Sorge zu tragen, dass
während der Ausführung seiner Leistungen immer
mindestens ein fließend deutsch sprechender Mitarbeiter
seiner Firma auf der Baustelle anwesend ist.

Für die angebotenen Leistungen übernimmt der
Auftragnehmer die Verpflichtung zur Vollständigkeit;
d.h. Leistungen und Nebenleistungen, die sich bei den
Positionen zwangsläufig ergeben, sind immer
einzukalkulieren, auch wenn sie in der
Leistungsbeschreibung nicht ausdrücklich erwähnt sind.

Für die Elektro- und Sanitärinstallationen sind von den
beauftragten Firmen z.T. Einlegearbeiten bei den
Betondecken und Betonwänden durchzuführen. Die Firmen
sind hierfür mind. 36 Stunden vorab vom
Rohbauunternehmer zu verständigen; ihnen ist ein
Zeitraum von mind. 8 Stunden bzw. genügend Zeit für die
Montage zu gewähren.

Die Ausführung auf der Baustelle erfolgt grundsätzlich
nach den Schal-und Bewehrungsplänen des Statikers sowie
den Werk- und Detailplänen des Architekten. Bei
internen Widersprüchen gibt es hierzu keine
Rangordnung, sämtliche Differenzen sind vor
Ausführungsbeginn mit der Bauleitung des Auftraggebers
unaufgefordert zu klären.

Baumstrom:
Abrechnung des Baustroms übernimmt der Erdbauer

Bauwasser:
Abrechnung des Bauwasser übernimmt der Erdbauer

## Zusätzlicher Text
Baustellenordnung

(in Ergänzung der Zusätzlichen Vertragsbedingungen)

Die Baustellenordnung (BO) ist die Hausordnung auf der
Baustelle. Sie ist Grundlage für einen störungsfreien
Bauablauf und trägt wesentlich zur Sicherheit und zum
Gesundheitsschutz der Beschäftigten bei.
Sie enthält Regelungen zur Organisation, Koordination
und Überwachung des sicheren Baustellenbetriebs.

Die Einhaltung der BO ist Teil der Vertragserfüllung.
Der AN hat sein Personal über den Inhalt zu
unterrichten.

A. ALLGEMEINES

1.  Lage der Baustelle:
Pläne über Lage und Anbindung der Baustelle sind in der
Anlage beigefügt. Lagermöglichkeiten sind in Absprache
mit der Bauleitung auf dem Baugrundstück möglich.

2.  Koordination und Überwachung von
Arbeitssicherheit und Gesundheitsschutz:
Der von Bauherrn gemäß Baustellenverordnung eingesetzte
Koordinator ist über seine Rechte nach BaustellV
hinaus den ausführenden Firmen gegenüber sowie deren
Arbeitnehmern weisungsbefugt.
Der AN hat dem Koordinator vor Beginn der Arbeiten
seine Arbeitsverfahren sowie die vorgesehene
Sicherheitsmaßnahmen anzugeben.
Die Angaben werden vom Koordinator auf Übereinstimmung
mit Ausschreibung, SIGEplan und Bauablaufplan
überprüft. Ergibt die Überprüfung, dass
Sicherheitsmaßnahmen unzureichend sind oder die
Arbeiten nicht ohne gegenseitige Gefährdung ausgeführt
werden können, veranlasst der Koordinator notwendige
Änderungen in Arbeitsverfahren oder -ablauf.
Der Koordinator kontrolliert die Einhaltung der
Baustellenordnung, des SIGEplans, der
Arbeitsschutzvorschriften und
schreitet bei erkennbaren Gefahrenzuständen ein.
Die Auftragnehmer sind zur unverzüglichen
Mängelbesitigung verpflichtet.
Die Tätigkeit des Koordinators befreit den AN nicht von
seiner Abstimmungspflicht mit anderen Unternehmern
entsprechend § 8 ( ArbSchG) und § 6 Abs. 2 UVV "
Allgemeine Vorschriften".
Die Verantwortlichkeit des AN für die Erfüllung der
Arbeitsschutzpflichten gegenüber seinen Beschäftigten
bleibt unberührt.

3.  Berichterstattung:
Der AN hat in geeigneter Form den Personaleinsatz, den
Geräteeinsatz, die Materiallieferungen, die Arbeitsleistungen und den Arbeitsfortschritt zu dokumentieren.
Dem Koordinator sind alle Arbeitsunfälle und Schadensfälle unverzüglich zu melden. Die gesetzlich vorgeschriebene Meldepflicht an Behörden und Berufsgenossenschaften bleibt davon unberührt.

4.  Personal:
Das Personal des AN muss für die ihm übertragenen
Arbeiten geeignet sein.
Während der Ausführungszeit muß ein verantwortlicher
Vertreter des AN anwesend sein.
Er ist vor Ausführungsbeginn schriftlich zu benennen.
Werden Arbeitnehmer eingesetzt, die der deutschen
Sprache nicht mächtig sind, muss ständig eine der
deutschen Sprache kundige und fachlich geeignete Person
als Ansprechpartner vor Ort sein.
Der AN und seine Beauftragten sind verpflichtet, den
Weisungen der OÜ, die sich auf die Zusammenarbeit
und allgemeine Ordnung sowie die Einhaltung der
Arbeitsschutz- und Unfallverhütungsvorschriften
beziehen, Folge zu leisten und ihr Personal zu einem
guten und reibungsarmen Zusammenarbeiten mit den AN
anderer Gewerke anzuhalten.
Auf Verlangen der OÜ sind Personen, die hiergegen
verstoßen, oder die für die ihnen zugewiesenen Aufgaben
nachweislich nicht geeignet sind oder deren sonstiges
Verhalten Sicherheit, Ordnung oder einem guten
Betriebsklima auf der Baustelle abträglich sind,
abzurufen und durch geeignetes Personal zu ersetzen.

5.  Arbeitszeiten:
Die gesetzlichen Bestimmungen zu Arbeits- und
Ruhezeiten sind einzuhalten.
Abweichungen sind mit dem AG abzustimmen.
Besondere Genehmigungen für Nacht-, Feiertags- und
Sonntagsarbeit sind vom AN einzuholen.
Besondere Vergütungen für Sonderschichten sind
ausgeschlossen.

6.  Weitervergabe von Arbeiten
Leistungen dürfen nur mit dem Einverständnis des
Bauherren auf der Grundlage dieser Baustellenordnung an
Subunternehmer weitergegeben werden.
Der AN hat bei der Weitervergabe von Arbeiten an
andere Arbeitnehmer seiner Abstimmungspflicht
entsprechend § 8 ArbSchG sowie § 6 Abs. 1 UVV
"Allgemeine Vorschriften" (VBG 1) nachzukommen.

7.  Werbung:
Gewerbliche Werbung (Aushänge, etc) auf der Baustelle
ist nur nach Freigabe durch den Bauleiter erlaubt.

B  ARBEITSSTÄTTEN

1.  Baustelleneinrichtung, Baustellenverkehr
Der Auftragnehmer hat seine Baustelleneinrichtung auf
den vom Bauherrn zugewiesenen Flächen vorzunehmen.
Die Nutzung der ihm zugewiesenen Flächem ist 14 Tage
vor Arbeitsaufnahme mit Bauleitung und Koordinator
abzustimmen.

Auf der Baustelle gilt die STVO.
Bei Rückwärtsfahrten besteht Einweisungspflicht.
Rettungswege für Einsatzfahrzeuge sind freizuhalten.
Maschinen und Material ist dem Baufortschritt
entsprechend auf die Baustelle zu bringen.
Anlieferunsart- und Standort sind mit Bauleitung und
Koordinator abzustimmen.
Der AN hat die Materialien sicher zu lagern.
Nach Abschluß der Arbeiten ist die Baustelle
unverzüglich zu räumen.
Die benutzten Flächen sind nach Räumung wieder in Ihren
ursprünglichen Zustand zu versetzen, sofern nicht
anders vereinbart.
Baulager und Baubuden im Gebäude sind unzulässig.

2.  Ordnung, Sauberkeit und Hygiene
Der AN ist verpflichtet, den Arbeitsbereich,
Unterkünfte und sanitäre Anlagen in ordentlichem
Zustand zu halten.
Verunreinigung sind umgehend zu beseitigen.
Andernfalls vergibt die Bauleitung den Auftrag hierfür
und legt die Kosten auf die Verursacher um.
Unterkünfte und Sozialanlagen müssen den Anforderungen
der Arbeitsstättenverordnung entsprechend vorgehalten
und betrieben werden.

3.  Rauschmittelmissbrauch
Der AN hat Personen, bei denen der begründete Verdacht
auf Alkohol- und Drogenmissbrauch besteht, unverzüglich
von der Baustelle zu entfernen.
Der Bauherr behält sich vor, solchen Personen
Hausverbot zu erteilen.

C  ARBEITSSICHERHEIT

1.  Allgemein
Der AN ist dafür verantwortlich, daß seine Arbeiter
einschl. der Subunternehmer Kenntnis über SIGEplan,
diese Baustellenverordnung sowie die einschlägigen
Arbeitsschutz- und Unfallverhütungsvorschriften haben.
Der AN verpflichtet sich, für die von ihm
durchzuführenden Arbeiten Gefährdungs- und
Belastungsanalysen dem Koordinator vorzulegen und von
diesem genehmigen zu lassen.
Greifen Arbeitsvorgänge ineinander, sind die
Gegebenheiten zu prüfen, insbesondere bei Baugruben,
Gräben, hochgelegenen Arbeitsplätzen, Verkehrswegen,
Gerüsten, Stromversorgung und Allgemeinbeleuchtung auf
der Baustelle.
Stellt der AN Mängel fest, sind diese unverzüglich zu
melden.
Nimmt der AN trotz erkennbarer Mängel seine Arbeit auf,
ist er zur Mängelbeseitigung verpflichtet.
Die einschlägigen Arbeitsschutz- und
Unfallverhütungsvorschriften sind auf der Baustelle
vorzuhalten. Der AN ist verpflichtet, allein
verantwortlich alle notwendigen Sicherheitsvorkehrungen
zu treffen, um Schäden von Personen und Sachen auf dem
Baugrundstück und den anliegenden Flächen abzuwenden.
Er stellt den AG und seine Beauftragten von sämtlichen
Schadensersatzansprüche frei, die im Zusammenhang mit
der erbringung seiner Leistung stehen.

2.  Unterweisung
Erstmalig auf der Baustelle eingesetztes Personal ist
vor Beginn der Arbeiten einzuweisen.

3.  Arbeitsmedizinische Vorsorge
Arbeiten mit gesundheitsschädlichen Einwirkungen dürfen
nur von geeignetem und arbeitsmedizinisch überwachtem
Personal ausgeführt werden. Nachweise hiefür sind
vorzulegen.

4.  Baumaschinen und Geräte
Der AN hat dafür zu sorgen, dass Baumaschinen und
Gerätenur von dazu beauftragten Fachleuten bedient
werden.Gefahrenbereiche sind abzusperren.
Personen dürfen sich dort nicht aufhalten.

5.  Montagearbeiten
Bei Montagearbeiten sind die Montageanweisungen mit
Bauleitung und Koordinator abzustimmen.

6.  Gerüste
Der AN hat die Brauchbarkeit der von ihm eingesetzten
Arbeits-, Schutz-, und Traggerüste nachzuweisen und die
Betriebssicherheit zu überwachen.
Zulassungsbescheide sowie Aufbau- und
Verwendungsanleitungen sind auf der Baustelle
vorzuhalten.
Jeder Benutzer hat den ordnungsgemäßen Zustand zu
prüfen und zu erhalten.
Veränderungen dürfen nur vom Gerüststeller vorgenommen
werden.
Gesperrte Gerüste dürfen nicht benutzt werden.

7.  Gefahrstoffe
Beim Umgang mit Gefahrstoffen sind die
Betriebsanweisungen auf der Baustelle vorzuhalten.

8.  Persönliche Schutzausrüstung
Personen ohne Schutzhelm und Schutzschuhe haben keinen
Zutritt zur Baustelle.Für darüber hinaus erforderliche
Schutzausrüstung (z.B. Augen- und Gesichtsschutz,
Gehörschutz, Atemschutz, Warnkleidung) hat der AN die
Benutzung sicherzustellen. Zuwiederhandelnde Personen
können nach einmaliger Verwarnung von der Baustelle
verwiesen werden.

D  UMWELTSCHUTZ

1.  Jeder AN ist verpflichtet, seinen anfallenden
Abfall zu beseitigen.
Verbrennen von Abfällen ist verboten. Sondermüll und
Bauschutt sind getrennt zu lagern und umgehend zu
beseitigen.Kommt der AN dieser Verpflichtung nicht
nach, behält sich der AG die Müllbeseitigung auf Kosten
des AN vor.

2.  Arbeiten, bei denen der voraussichtliche
Lärmpegel 85 dB (A) überschritten wird, sind Bauleiter/
Koordinator zu melden.

E  SICHERUNG DER BAUSTELLE

Die Absicherung der Baustelle erfolgt über einen
Bauzaun. Bautore und Bauzaun sind ständig verschlossen
zu halten, Beschilderung und Beleuchtung an dem dafür
vorgesehenen Ort zu belassen.

## Zusätzlicher Text
Besondere Nebenbestimmungen aus Baugenehmigung vom
26/02/2025 und Nachtragsgenehmigung vom 24/08/2626, die
durch den AN bei der Ausführung zwingend einzuhalten
sind!

1. Zum Schutz des Gewässers "Dorfbach" sind vor Beginn
der Bauarbeiten, insbesondere bei der Errichtung des
unterirdischen Pellettanks, alle Beteiligten darauf
hinzuweisen, dass sich die Maßnahmen direkt am Gewässer
"Dorfbach" befindet und somit die nachfolgenden
Sicherheitsvorkehrungen bei der Ausführung der Arbeiten
zu beachten sind.

2. Besondere Vorkommnisse, wie eine Verunreinigung des
Untergrundes oder des oberirdischen Gewässers
"Dorfbach", oder während der Baumaßnahmen auftretendes
Grundwasser, oder unvorhergesehene Erschließung von
Grundwasser usw., sind umgehend dem Landratsamt
Lörrach, Fachbereich Umwelt, mitzuteilen; außerhalb der
Dienstzeiten ist die Polizei zu verständigen.
Entsprechende Kontaktdaten der Ansprechpartner sind auf
der Baustelle jedermann zugänglich vorzuhalten.

3. Das Einbringen von Schadstoffen ins Gewässer,
insbesondere Feinanteile, Schwebstoffe, Zementabwässer,
Betonzusatzmittel, Bauschutt, Öle, Schmierstoffe und
sonstige wassergefährdende Stoffe sowie
Gewässerverunreinigungen jeglicher Art während der
Abrissarbeiten und der Bauausführung sind zu
unterlassen. Bei den Arbeiten am Dorfbach sind
Maßnahmen zur Vermeidung des Schadstoffeintrags
vorsorglich zu treffen. Gegebenenfalls ist der Dorfbach
durch geeignete Maßnahmen abzudecken.

4. Durch die Errichtung des unterirdischen Pellettanks,
darf es zu keiner Schädigung des Dorfbachs
einschließlich des Uferbereiches kommen.

5. Baumaschinen sind mit biologisch abbaubaren
Hydraulikölen zu betreiben, die Dichtheit der
Hydraulik- und Kraftstoffleitungen ist zu überprüfen.
Baugeräte, Maschinen und Baufahrzeuge dürfen nicht in
Gewässernähe, im Uferbereich und im
Gewässerrandstreifen des Dorfbachs betankt, gewartet
oder gereinigt werden.

6. Die Verwendung unbeschichteter, metallhaltiger
Materialien wie z.B. verzinktes Blech, Kupferblech oder
Titanzinkblech zur Dacheindeckung ist aufgrund der
Metallionenabschwemmung und der Gefahr von
Schwermetalleintragungen ins Grundwasser/Gewässer und
in die öffentliche Regenwasserkanalisation, ohne
entsprechende Vorbehandlung und Einholung einer
wasserrechtlichen Erlaubnis des Landratsamtes Lörrach,
Fachbereich Umwelt, nicht zulässig.

7. Einer Versickerungsfläche oder Regenwasserleitung
darf kein verunreinigtes, behandlungsbedürftiges
Niederschlagswasser zugeführt werden.

8. Die geordnete Schmutzwasserentsorgung und
Niederschlagswasserbeseitigung der Dach- und
befestigten Flächen ist entsprechend dem
Genehmigungsstand auszuführen. Eine Abstimmung zwischen
AN, der Bauleitung und dem Aussteller des
Entwässerungsgesuches hat zwingend vor Ausführung zu
erfolgen

9. Auf wasserdurchlässig ausgeführten Flächen
(PKW-Stellflächen, Zufahrten) oder Böden dürfen nur
betriebsbereite Kraftfahrzeuge, welche keine
Betriebsflüssigkeitsverluste und keine Unfallschäden
aufweisen, abgestellt werden.

10. Durch die Abriss- und Bauarbeiten sowie durch den
Betrieb der Hülschematthalle und des Pellettanks darf
es zu keiner Verunreinigung bzw. zu keinen schädlichen
Veränderungen des Grundwassers und des angrenzenden
oberirdischen Gewässers "Dorfbach" kommen. Auf die
Haftungsbestimmungen für die Veränderung der
Wasserbeschaffenheit oder Verunreinigung eines
Gewässers wird ausdrücklich hingewiesen (§ 89
Wasserhaushaltsgesetz (WHG)).

11. In den Untergrund eingreifende bauliche Anlagen
bzw. die in das Erdreich einbindenden Bauwerksteile
sind mittels geeigneter Maßnahmen (weiße Wanne,
Anbringen von Dichtungen) gegen sich im verfüllten
Arbeitsraum sammelndes und aufstauendes
Niederschlagswasser und ggf. Schichtwasser zu schützen.
Die Verlegung von Drainagen um das Bauwerk und auf dem
Baugrundstück sowie deren Anschluss an die öffentlichen
Misch-, Schmutz- oder Regenwasserkanäle ist nicht
zulässig. Ausnahmen hiervon bedürfen der Zustimmung des
Betreibers der öffentlichen Kanalisation und des
Landratsamtes Lörrach, Fachbereich Umwelt

## Zusätzlicher Text
Kindergartenbetrieb eventuell während der Bauzeit

hiermit wir der AN besonders darauf hingewiesen das während der bauzeit
der betrieb des kindergartens im erdgeschosss in der Hülschematthalle
eventuell weitergeführt wird.
es ist daher besondere erhöhte sorgfalt des AN bei der absicherung des
baustellenbereichs notwendig.
der AN hat dafür zu sorgen das ein zugang zum baustellenbereich durch
die kinder nicht möglich ist.
türen zum baustellenbereich sind sowohl  während der bauzeit aber auch
in zeiten an denen kein baubetrieb erfolgt ( abends und am wochenende )
immer abzuchliessen.
der umschliessende bauzaun um den baustellenbereich ist so herzustellen
das kindern ein zugang zur baustelle nicht möglich ist.
entsprechende zusätzliche  kontrollen der baustellensicherung sind in
die EP s einzukalkulieren.
entsprechende besondere massnahmen hierfür sind in die EP s
einzukalkulieren.

es ist angedacht das der kindergartenbetrieb nach den rohbauarbeiten im
juli 2027 wieder im gebäude aufgenommen wird.

## Zusätzlicher Text
Dem Leistungsverzeichnis beigelegte Unterlagen und
Pläne

A Anlagen allgemein:

00_SHM_Lageplan Vermesser M 1-500_260702

01_SHM_Lageplan Vermesser M 1-1000_260702

02_SHM_unverbindlicher Baustelleneinrichtungsplan
M 1-200_260618

03_SHM_Schadstoffgutachten_251216

04_SHM_GeoIng Bericht 3987_250612

05_SHM_Brandschutzkonzept Schopfheim
Hülschematthalle Rev. C _260629

06_SHM_Anlagen zum Brandschutzkonzept_BS-Pläne 260629

07_SHM_Termingrobplanung und Bauablauf_260902

B Architektenpläne
(Ausschreibungspläne, -keine Ausführungspläne)

08_SHM_Grundrisse rot gelb_M1-50_260903

09_SHM_Schnitte rot gelb_M1-50_260903

10_SHM_Ansichten_1-50_260603

11_SHM_Grundrisse UG, EG und OG_Werkpläne_ M1-50_260903

12_SHM_Schnitte_Längs-und Quer- durch Neubau_Werkpläne_
M1-50_260903

C Anlagen Gewerkebezogen
(Ausschreibungspläne, -keine Ausführungspläne)

13_SHM_Ausschreibung Trockenbau_Übersichtspläne
Positionen im Grundrissenn und Schnitten

14_SHM_Deckenspiegel Anbau West EG und OG

15_SHM_ Trockenbaudetails und
Bauteile_Ausschreibungspläne

Die Pläne dienen nur zum besseren Verständnis der
Ausschreibung und stellen keine Ausführungspläne dar.

## Zusätzlicher Text
Gewerkebezogene Terminübersicht

Rohbauarbeiten

Arbeitsvorbereitung  nach Vergabe
voraussichtlicher Beginn an Baustelle  ca KW 26.2026
voraussichtliches Ende:  ca KW 36.2026

Holzbauarbeiten

voraussichtlicher Beginn Baustelle  ca:KW  36.2026
voraussichtliches Ende Rohbau:  ca KW  51,2026
vorrausichtliches Ende Bekleidungen  ca KW  20.2027

Trockenbauarbeiten Bandschutzbekleidung

voraussichtlichesr Beginn:  ca KW  02.2027
vorrausichtliches Ende  ca KW  10.2027

## Zusätzlicher Text
Ausführung/Allgemeines

Alle vom AN eingetragenen Preise
enthalten Material-, Montage-, und
Nebenkosten.
Bei allen Positionen ist, sofern nicht
gesondert ausgeschrieben, folgende
Arbeiten in die EP einzurechnen.
inkl. Lieferung, Aufstellen, Verlegen,
Einbauen Ausrichten, Montieren inkl. aller
nicht gesondert ausgeschriebenen
Verbindungsmittel und Befestigungsmittel
sowie sämtlicher benötigter Materialien
sind in die Preise einzurechnen.
ebenso sind folgende Leistungen in
die EPs einzurechnen und werden
nicht extra vergütet.

1.Mehraufwand für Arbeiten an der
Dachschräge und Überkopfarbeiten

2. Alle Anschlüsse an angrenzende
Bauteile sind mit geeigneten
Systemmaterialien (z. B. Trennfix-Band,
Anschlussprofilen oder
Fugendichtbändern) auszuführen, sodass
die Anforderungen an Schall-, Brand- und
ggf. Bewegungstrennung fachgerecht
erfüllt werden. Die Auswahl des
Anschlussmaterials hat nach den
jeweiligen Herstellerangaben bzw.
anerkannten Regeln der Technik zu
erfolgen. Jeder Anschluss muss optisch
sowie technisch einwandfrei und
beständig ausgeführt werden. Die
Ausführung hat gemäß den Vorgaben
aus Systemzulassungen, DIN-Normen
und Herstellerverarbeitungsrichtlinien zu
erfolgen

3. Mehraufwand im Bereich der bereits
montierten Befestigungsmittel durch den
Holzbau.

4. sämtliche notwendige
Befestigungsmittel

5. abschneiden des Überstandes
Randdämmstreifen inkl. Entsorgung

6. sämtliche Beiputzarbeiten an Fenster-
und Türen-Anschlüssen, Innensimsen,
Leuchten, Schienen, Stützen etc.

7. Sämtliche Schutzmaßnahmen an
angrenzenden Bauteilen, durch
Abkleben.

8. Das Säubern des Untergrunds von
Staub und losen Teilen wen nicht
gesondert ausgeschrieben.

9. Sämtliche Arbeitsgerüste inkl.
Raumgerüste,
welche zur Ausführung der
ausgeschriebenen Leistungen nötig sind
inkl. Vorhaltezeit sind in die einzelnen
Positionen einzukalkulieren.
Die zeitliche Versetzung der Arbeiten ist
beim Gerüst stellen und vorhaltezeit zu
berücksichtigen.
Stockwerkshöhen von
Neubau ca.bis 3,50 m
Bestand von ca. 2,60 m - ca. 4,5 m im
Treppenhaus
Siehe hierzu auch Orieientierungsdaten
und beigelegte Pläne anbei

Der Zugang in die anderen Geschosse
für die anderen Handwerker muss trotz
Gerüst gegeben sein.
Das Gerüst ist in Absprache anderen
Handwerkern zu überlassen (Elektriker,
Zimmermann usw.).

10. Das sachgemäße Dichten der
ausgeschriebenen Feuerschutz-Bauteile
an den Baukörper.

11. Fugenbewehrungsstreifen bei
Brandschutzplatten oder
Brandschutzbekleidungen

Vertrags- und Ausführungsgrundlagen
sind die technischen Vorschriften der
VOB Teil C sowie alle entsprechenden
DIN-Vorschriften, Normen und sonstigen
Bestimmungen für die beschriebenen
Leistungen und für die verwendeten
Materialien in der zum Zeitpunkt der
Ausführung gültigen Fassung.

Der Auftragnehmer verpflichtet sich, die
Sicherheit auf der Baustelle,
insbesondere die ordungsgemäße
Ausführung der Gerüste, Geräte,
Zugänge, Bautreppen, Abdeckungen,
Abschrankungenn etc. sicherzustellen.
Sämtliche Unfallverhütungsvorschriften
der Bau-Berufsgenossenschaft sowie die
Arbeitsstättenrichtlinien, SIGEKO-Pläne,
SIGEKO-Hinweise und alle
sonstigen Richtlinien, gesetzlichen
Bestimmungen und Auflagen sind
unaufgefordert einzuhalten, auch ohne
ausdrückliche Erwähnung im
Leistungsverzeichnis und ohne daß
hierfür eine separate Vergütung erfolgt.

Der Auftragnehmer haftet bei
Beschädigung für alle entstehenden
Schäden, auch Dritten gegenüber, in
vollem Umfang; einschließlich aller
eventuell auf den Auftraggeber
zukommender
Schadensersatzansprüche.

Bauschutt, sonstige Abfälle sowie
gefährliche Stoffe dürfen auf der
Baustelle nur im ausdrücklichen
Einverständnis mit der Bauleitung und
entsprechend den behördlichen Auflagen
gelagert werden.

Sofern Maßtoleranzen gemäß DIN 18201
ff. vom Auftragnehmer schuldhaft
überschritten werden, werden ihm die
dadurch entstehenden Kosten für
Mehraufwendungen bei Folgegewerken
als auch evtl. erforderliche
Kontrollmessungen und
Sachverständigenleistungen in
Anrechnung gebracht

2. Preise
In Abweichung von VOB/B § 2 Satz 3
können bei Massenminderungen oder bei
Entfall einzelner Positionen keine
Preisänderungen bei den
verbleibendenPositionen erfolgen.

Zeitliche Trennungen von einzelnen
Leistungen, die sich aus dem Bauablauf
oder auf Anweisung der Bauleitung
ergeben, werden nicht separat vergütet.

Handschriftliche Änderungen,
Ergänzungen und Streichungen der
Positionstexte und
Abrechnungsmodalitäten werden
ausdrücklich nicht anerkannt und führen
automatisch zur Ungültigkeit des
gesamten Angebots. Nebenangebote,
Vorbehalte sowie evtl. erkannte
Unstimmigkeiten an der vorgesehenen
Ausführung sind ausschließlich schriftlich
in einem separaten Schreiben als Anlage
zum Angebot zu benennen.

Die Abnahme des Gewerks erfolgt nach
vollständiger Fertigstellung einschl.
vollständiger Baustellenräumung. Vor
Beginn der Fremdgewerke
ist eine Zustandsfeststellung nach VOB/B
§4(10) mit dem Auftraggeber
eigenverantwortlich durchzuführen.

Der Auftragnehmer ist verpflichtet, zur
Abnahme seines Gewerks sämtliche
Revisionsunterlagen (Bestandspläne,
Bestätigungen, Produktdatenblätter,
Konformitäts- und Zulassungsnachweise,
Prüf- und Meßprotokolle,
Bedienungsanleitungen etc.) im
gesetzlich geforderten Umfang
bereitzustellen und dem Auftraggeber zu
übergeben. Der hierfür erforderliche
Aufwand wird nicht separat vergütet und
ist in die Einheitspreise einzurechnen.

Für die angebotenen Leistungen
übernimmt der Auftragnehmer die
Verpflichtung
zur Vollständigkeit; d.h. Leistungen und
Nebenleistungen, die sich bei den
Positionen zwangsläufig ergeben, sind
immer einzukalkulieren, auch wenn sie
in der Leistungsbeschreibung nicht
ausdrücklich erwähnt sind.

Hinweis zur Ausführung bei Wänden
und Vorsatzschalen
Das Schließen der Innenwände
(Beplankung etc.) dürfen erst nach
vollständigem Abschluss aller
haustechnischen Installationsarbeiten
(Elektro, Sanitär, Heizung, Lüftung)
erfolgen, oder ausschließlich auf
ausdrückliche Anweisung der Bauleitung.
Dadurch werden unnötige Nacharbeiten,
Beschädigungen und Mehrkosten
vermieden. Sollten zusätzliche An- und
Abfahrten sowie unvermeidbare
Arbeitsunterbrechungen entstehen, sind
diese mit dem Angebot und der
Kalkulation in den Einheitspreisen zu
berücksichtigen und werden nicht
gesondert vergütet oder abgerechnet

Ausführung der Beplankung an
Trockenbauwänden
zweite Wandseite
Die Montagewände sind in zwei
Arbeitsabschnitten herzustellen.

Die Beplankung der Trockenbauwände
auf der jeweils zweiten Seite ist nur im
unteren Bereich bis zu einer Höhe von
ca. 50 cm auszuführen. Dies dient dazu,
dass der Estrichleger den Estrich an der
Wand verlegen kann. Der Bereich
oberhalb von 50 cm bleibt zunächst offen
und wird erst nach vollständiger
Fertigstellung der Estricharbeiten auf
Anweisung der Bauleitung vollständig
geschlossen.

Der Auftragnehmer hat die Abstufung der
Beplankung fachgerecht auszuführen und
die Konstruktion gegen Beschädigungen
zu sichern, sodass ein späterer
kompletter Verschluss der Wand
problemlos möglich ist.
Zusätzliche An- und Abfahrten sowie
unvermeidbare Arbeitsunterbrechungen
sind im Angebot und der Kalkulation mit
zu berücksichtigen und werden nicht
gesondert vergütet.

Decken:
Sämtliche Anschlüsse der Decken,
(inklusive Brandschutzdecken F9)0, an
Stützen, Außen- und Innenwände sowie
Trennwände sind so
auszubilden, dass keine der an die
Unterdecke gestellten Anforderungen
gemindert wird. Die Anschlüsse
müssen die Bewegungen der
angrenzenden Bauteile sowie der Decke
selbst ohne Beeinträchtigung
ermöglichen. Die Anschlüsse wie oben
beschrieben sind in die einzelnen
Positionen einzurechnen.

Verschnitt:

Der im Zusammenhang mit den
Bauleistungen entstehende Verschnitt ist
grundsätzlich Bestandteil der Leistung
und im Angebot angemessen zu
berücksichtigen. Eine gesonderte
Vergütung für Verschnitt oder
Materialverluste erfolgt nicht.

Der Auftragnehmer trägt das Risiko für
den üblichen Verschnitt und etwaige
Materialverluste, soweit diese nicht auf
besondere Anweisungen oder Fehler des
Auftraggebers zurückzuführen sind.

Ausnahmen und Nachforderungen sind
nur bei nachweislich
unvorhergesehenem,
außergewöhnlichem Mehraufwand
zulässig und bedürfen einer vorherigen
schriftlichen Zustimmung der Bauleitung.

Untergrund:

Der Untergrund ist vom Auftragnehmer
so rechtzeitig vor Arbeitsbeginn zu
prüfen, dass noch erforderliche
Mängelbeseitigungen von
Fremdgewerken
möglich sind. Sämtliche Mängel am
Untergrund sind der Bauleitung hierbei
unverzüglich schriftlich anzuzeigen.
Nachträgliche Einwendungen des
Auftragnehmers zu Untergründen,
Ebenheiten, Trocknungszeiten,
Gewährleistungen etc. können nicht
anerkannt werden. Erforderliche
zusätzliche Maßnahmen und
Mehrleistungen sind mit der Bauleitung
vor Arbeitsbeginn abzusprechen und
gemeinsam aufzumessen.

Allg. Trockenbauarbeiten

1. Geltungsbereich und
Ausführungsgrundlage

Der sachliche Geltungsbereich ergibt sich
aus ATV/DIN 18340
-Trockenbauarbeiten.

2. Angaben zu Stoffen und Bauteilen

Verarbeitungsvorschriften der
Systemhersteller sind einzuhalten und
auf Verlangen
nachzuweisen.

Abbindebeschleuniger, Dichtmittel,
Farben etc. müssen frei von schädlichen
Emisssionen sein.

Putzträger müssen inkl. aller
Befestigungsmittel verzinkt bzw.
nichtrostend sein sowie für eine
dauerhafte Putzhaftung geeignet sein.

3. Angaben zur Ausführung

Die Gipsfaserplatten, bzw. OSB- Platten
an den Wänden im Neubau werden vom
Zimmermann z.T bereits in der Werkstatt
bzw. vor Ort ungespachtelt montiert.
Der Untergrund, Gipsfaserplatten/ OSB,
ist vom Auftragnehmer so rechtzeitig vor
Arbeitsbeginn zu prüfen, daß noch
erforderliche Mängelbeseitigungen von
Fremdgewerken
möglich sind. Sämtliche Mängel am
Untergrund sind der Bauleitung hierbei
unverzüglich schriftlich anzuzeigen.
Nachträgliche Einwendungen des
Auftragnehmers zu  Untergründen,
Ebenheiten,
Trocknungszeiten,Gewährleistungen etc.
können nicht anerkannt werden.
Erforderliche zusätzliche Maßnahmen
und Mehraufzüge sind mit der Bauleitung
vor Arbeitsbeginn abzusprechen und
gemeinsam aufzumessen.

Fenster, Türen,
Innensimsen,Verglasungen,
Sichtbeton-Bauteile etc. sind einwandfrei
abzukleben und zu schützen. Eingebaute
Teile, die durch
Spachtelmasse verschmutzt werden, sind
sofort ohne Beschädigung zu reinigen.

Bei Schleifarbeiten im Trockenverfahren
sind Absauggeräte zu verwenden.

Querschnittsschwächungen von
Brandschutzkonstruktionen in
Fugenbereichen
sowie bei Einbauten sind so
auszugleichen, dass die geforderte
Feuerwiderstandsklasse erhalten bleibt.

Beschädigungen an Dampfsperr- oder
Dampfbremsschichten oder an luftdichten
Schichten sind vor dem Abdecken mit
nachfolgenden Bauteilen
dauerhaft und materialgerecht zu
schließen.

Bewegungsfugen im Baukörper sind an
gleicher Stelle auch in den
Konstruktionen vorzusehen. Geforderte
Schall- und Brandschutzklassen dürfen
durch die Ausführung von
Bewegungsfugen nicht beeinträchtigt
werden.

Rohrbefestigungen müssen durch
Zwischenlagen von Gummi, Filzen o.ä.
von der Wandunterkonstruktion getrennt
und die Rohre ummantelt werden.

Öffnungen für Schalter- und
Abzweigdosen sind entsprechend den
Elektroinstallationsplänen bzw. nach
Angabe des Elektrikers herzustellen.

Bei der Montage der Decken sind die
notwendigen Einbauteile, wie Leuchten,
Schlitzlüfter, Vorhangschienen,
Einbauteile etc. unaufgefordert
vorzusehen
und auszurichten.

Vor der Beplankung von
Trockenbauwänden ist die
Unterkonstruktion von der Bauleitung
abzunehmen.

2. Sonstige Angaben zur
Bauausführung

Der Auftragnehmer hat dafür Sorge zu
tragen, dass während der Ausführung
seiner Leistungen immer mindestens ein
fließend deutsch sprechender Mitarbeiter
seiner Firma auf der Baustelle anwesend
ist.

Für die angebotenen Leistungen
übernimmt der Auftragnehmer die
Verpflichtung zur Vollständigkeit; d.h.
Leistungen und Nebenleistungen, die
sich bei den Positionen zwangsläufig
ergeben, sind immer einzukalkulieren,
auch wenn sie in der
Leistungsbeschreibung nicht
ausdrücklich erwähnt sind.

Baumstrom und Bauwasser:
Abrechnung des Baustrom und
Bauwasser übernimmt der Bauherr

Bauablaufplanung
14 Werktage nach der Vergabe ist ein
Bauablaufplan der Arbeiten des AN
anzufertigen und vorzulegen
(1-fach digital).
Die Ablauf-Planung beschreibt in einer
zeitlichen Abfolge sämtliche Leistungen
des AN´s.
Einzeltermine sind mit der Bauleitung
abzustimmen und an den Ablaufplan des
AG anzupassen. Der Bauablaufplan ist
während der Bauphase fortzuschreiben
und jeweils mit dem neuesten Stand an
die Bauleitung des AG zu übergeben

Spachtelarbeiten:
Sämtliche Oberflächen von Wänden und
Decken sind malerfertrig in Qualität Q3
herzustellen auch wenn in der position
nicht extra erwähnt und ist in die
Einzelpositionen einzukalkuliern.. Die
Beplankungen sind so zu montieren,
dass die Spachtelarbeiten fachgerecht
und ohne Nacharbeiten  durch den AN
ausgeführt werden können.

Brandschutz:
Der Bieter hat in seinem Angebot
anzugeben, welches System er für die
Brandschutzbekleidung der tragenden
Bauteile auswählt. Dabei sind die jeweils
geltenden Zulassungen, Nachweise und
technischen Merkblätter des gewählten
Systems zu beachten und einzuhalten.
Die Montage hat gemäß den
Herstelleranweisungen und den
geltenden Normen (z. B. DIN 4102, EN
13501) fachgerecht zu erfolgen, damit die
geforderte Feuerwiderstandsdauer und
der Brandschutz ordnungsgemäß
gewährleistet sind.

Bitte hier eintragen: '..............................'

entsprechende zulassungsbescheide zu
den verwendeten materialien und
systemaufbauten sind mit der
schlussrechnung einzureichen.

Abweichungen:
Im Rahmen dieser öffentlichen
Ausschreibung für Trockenbau- und
Putzarbeiten wird ausdrücklich darauf
hingewiesen, dass in den Allgemeinen-
und  zusätzlichen technischen
Vertragsbedingungen Abweichungen von
den Regelungen der VOB/B enthalten
sind. Diese Abweichungen sind
Bestandteil der
Ausschreibungsunterlagen und werden
mit Abgabe des Angebotes vom Bieter
verbindlich anerkannt.

Der Bieter erklärt mit seiner
Angebotsabgabe sein Einverständnis mit
den abweichenden Regelungen
gegenüber der VOB/B und verpflichtet
sich, diese während der
Auftragsausführung zu beachten.

Die Bieter werden gebeten, die
Allgemeinen- und  zusätzlichen
technischen Vertragsbedingungen sowie
die darin enthaltenen Sonderregelungen
und Ergänzungen sorgfältig zu prüfen
und die sich daraus ergebenden
Anforderungen in seine
Angebotskalkulation einzubeziehen.

Baubegleitung während der
Montageplanung und Ausführung
durch den
Brandschutzsachverständigen

die anforderungen an den Brandschutz
sind zwingend einzuhalten.
die baugenehmigung erfolgte auf basis
eines konkreten brandschutzkonzeptes.
dieses ist bei der ausführung zwingend
einzuhalten.
das genehmigte brandschutzkonzept liegt
der ausschreibung als datei bei.
der aufsteller des brandschutzkonzeptes
herr laub von geopro begleitet die
montageplaung der ausführenden firma
und die ausführung vor ort.
der AN hat sich daher im vorfeld
bezüglich der sachgerechten ausführung
im sinne des brandschutzkonzeptes mit
dem brandschutzsachverständigen
abzustimmen und entsprechende
ausführungspläne vorzulegen.
erst nach zustimmung durch den
sachverständigen darf ausgeführt
werden.

Abnahme durch
Brandschutzsachverständigen
die Abnahme der Unternehmerleistungen
im Sinne der fachgerechten Ausführung
gemäss genehmigten
Brandschutzgutachten  erfolgt nach
Ausführung durch den Sachverständigen.
dieser muss die fachgerechte Ausführung
bestätigen um eine mängelfreie
Abnahme zu erhalten.
eine Abstimmung im Vorfeld  durch den
AN vor Ausführungmit dem
Brandschutzsachverständigen  wird
daher zwingend empfohlen.
Adresse Brandschutzsachverständiger
siehe Adressliste!

## 111_SHM_300 Trockenbauarbeiten und Bran
Datum: 14.09.26

### Titel 01 Trockenbau

**01.1 Dachfensterverkleidung rwa öffnungen**
Dachfensterverkleidung inkl. UK aus Holzlatten
mit 12,5 mm GK Platten.
Dachfenstergröße 1,34m x 1,40m
Höhe ca. 45 cm
inkl. Ausbildung der Schattenfuge mit Abschlußschienen
zwischen Deckenplatte der Dachschräge und
Dachfensterverkleidung.
ca. 5,60 lfm
Menge: 3,000 m²

**01.2 Oberfläche Q3 auf GIS Wänden**
herstellen der Spachteloberfläche
mit der Qualitätsstufe Q3

Untergrundvorbehandlung: Untergrund auf Eignung, Trag-
und Haftfähigkeit prüfen. Fläche säubern.
Spachteln der Oberflächen  Qualität  Q3 Schichtdicke
bis etwa 3 mm.
Anforderung an die Ebenheitstoleranz:
Mindestanforderungen nach DIN 18 202, Tabelle 3
Grundierung der gespachtelten Fläche mit Lacryl
Tiefgrund LF 595.
Fabrikat: Brillux oder gleichwertig

angebotenes Erzeugnis:

'.........'
(vom Bieter auszufüllen)

inkl. sämtlichen Vorarbeiten um die oben genannte
Qualitätsstufe zu erreichen

Vorarbeitungen an der GK Platte/Gipsfaserplatte sind
hier einzurechnen
die GIS Wände wurden durch den Sanitärinstallateur
montiert und beplankt.
Die Verspachtelung ist durch den AN vorzunehmen.
Ausführung in Teilflächen an unterschiedlichen Stellen
und Räumen im gebäude

Raumhöhe bis ca. 3 m
Menge: 90,000 m²

**01.3 Minderpreis zu pos vor für Q2**
wie vor jedoch Q2
minderpreis zu pos vor
Menge: 45,000 m²

**01.4 Minderpreis zu pos vor für Q1**
minderpreis zu pos vor für Q1
sonst wie vor
Menge: 90,000 m²

**01.5 Malervlies**
*** Bedarfsposition ohne GB
Tapezierung: Rapidvlies 1525 faltenfrei auf Stoß mit
CreaGlas Gewebekleber ELF 377 verkleben.

Fabrikat: Brillux oder gleichwertig

Kleber gesundheitlich unbedenklich, s. Vorb.

angebotenes Produkt:

'.........'
(vom Bieter auszufüllen)
Menge: 90,000 m²

**01.6 Gipsfaserplatten auf Stahlbetonwand (Aufzugschacht) geklebt**
Gipsfaserplatten  auf Stahlbetonwand (Aufzugschacht)
geklebt

Gipsfaserplatten  mit Batzen auf Stahlbetonwand mit
geeignetem Gipskleber montieren

Stärke 12,5 mm

Wandlängen ca. 4 m
Wandhöhe ca, 2.6 im EG und
 ca. 2,5m im OG

in der Wand befindet sich  2 Türelemente
(Aufzugstüröffnungen).
EG Größe ca. H:2,5m/ B 1,18 m
EG Größe ca. H:2,4m/ B 1,18 m

Anarbeiten an die Türen, Aufwand in Position
Herstellen von Türausschnitten berücksichtigt
folgende Arbeiten sind hier einzukalkulieren:
Die Betonwand ist sauber und "staubfrei" vorzubereiten.
Lose Teile oder Schmutz sind zu entfernen und mit
Tiefengrund vozubehandeln.

Oberfläche malerfertig verspachtelt  Q3
Menge: 22,000 m²

**01.7 minderpreis für ausführung mit GK Platten zu pos vor**
minderpreis zu pos vor
für ausführung mit gk platte 12,5 mm
sonst wie vor
Menge: 22,000 m²

**01.8 zulage zu pos vor für ausbildungen von türleibungen**
zulage zu pos vor für ausboldungen von leibungen
wie vor jedoch im bereich von türleibungen
wandstärke bis 25 cm
abrechnung nach m2 verbauter leibungen  horizontal und
vertikal inklusiv erforderliche eckschinenen und
anarbeiten an wandfläche und türzarge
Menge: 3,000 m²

**01.9 Zulage Wände aufdoppeln**
Um die vorgefertigte Holzwand und die Stahlbetonwand in
eine Flucht zu bekommen ist die Holzbauwand mit einer
12,5 mm starken Gipsfaserplatten aufzudoppeln.
Untergrund: Gipsfaserplatten auf vorgefertigter
Holzrahmenbauwand.
Wandhöhe ca.2,6m
Menge: 5,000 m²

**01.10 Mehraufwand an Bewegungsfuge**
Mehraufwand an bewegungsfuge zwischen Stahlbeton
Aufzugsschacht/ Bestand und Holzbau
Menge: 10,000 m

**01.11 Beplankung von Holztafelwänden/ Brettsperrholzwänden/ Holzrahmenbauwände mit Oberfläche OSB o.Gipsfaserplatten, inkl. Q3-Verspachtelung**
Beplankung von vorgefertigten Holzbauwänden
(Untergrund: Brettsperrholzwand) mit Gipsfaserplatten
nach DIN EN 15283-2.
.

- Plattenart: Gipsfaserplatte (GF), geeignet für
Wandbekleidungen.

-Rohdichte: mind. 1.000 kg/m³ nach DIN EN 15283-2.

-Nennstärke: 12,5 mm

-Befestigung: mit geeigneten
Gipsfaser-Schnellbauschrauben (bzw. nach
Systemzulassung zugelassenen Befestigungsmitteln)
direkt auf der Brettsperrholzwand bzw. auf der
vorgesehenen Unterkonstruktion

-Schraubenabstände: = 250 mm im Feld und am
Plattenrand, Mindestabstand zur Plattenkante = 10 mm,
soweit nicht durch Systemzulassung abweichend geregelt.

-Fugenführung: stoßweise mit Fugenversatz = 200 mm,
stumpfe Stöße mit Fugenbreite ca. 57 mm.

Verspachtelung in Qualitätsstufe Q3:
Die gespachtelte Oberfläche der Gipsfaserplatten ist in
Qualitätsstufe Q3 gemäß Merkblatt Nr. 2 des
Bundesverbandes der Gipsindustrie e. V. (jeweils
aktuelle Fassung) auszuführen; in Verbindung mit Q3
sind erhöhte Anforderungen an die Ebenheit nach DIN
18202 vertraglich zu vereinbaren."
Menge: 120,000 m²

**01.12 minderpreis für ausführung mit GK Platten zu pos vor**
minderpreis zu pos vor
für ausführung mit gk platte 12,5 mm
sonst wie vor
Menge: 120,000 m²

**01.13 Minderpreis zu pos vor für Q2**
wie vor jedoch Q2
minderpreis zu pos vor
Menge: 90,000 m²

**01.14 Minderpreis zu pos vor für Q1**
minderpreis zu pos vor für Q1
sonst wie vor
Menge: 90,000 m²

**01.15 Malervlies**
*** Bedarfsposition ohne GB
Tapezierung: Rapidvlies 1525 faltenfrei auf Stoß mit
CreaGlas Gewebekleber ELF 377 verkleben

Fabrikat: Brillux oder gleichwertig

Kleber gesundheitlich unbedenklich, s. Vorb.

angebotenes Produkt:

'.........'
(vom Bieter auszufüllen)
Menge: 90,000 m²

**01.16 Ausschnitte Haustechnik**
Steckdosen- und Schalterausschnitte sowie sämtliche
notwendigen Durchführungen für Leitungen, Sanitär- und
Abwasserrohre sind an den vorgesehenen Stellen
herzustellen und an die jeweiligen Einbauten
fachgerecht anzuarbeiten. Die Fugenausbildung, ggf.
Nacharbeiten oder Verschlussmaßnahmen sind mit
geeigneten Systemmaterialien entsprechend den
jeweiligen Anforderungen auszuführen.
rund, Größe: von ca.10 mm - ca. 120 mm
Menge: 40,000 Stk

**01.17 Zulage 12,5 mm GK Feuchtraumplatten**
Zulage zu Pos.1.11 für GK Feuchtraumplatten,
imprägniert (grün) im Bereich der Küchen und
Sanitärbereiche, Abrechnung je Lage/m2 als Mehrpreis.
Menge: 90,000 m²

**01.18 Eckschutzprofil Alu**
Eckputzprofil Aluminium für Trockenbau
2500 x 23,5 x 23,5 mm anbringen und
oberflächenfertig einspachteln.
Einbausituation für einlagige GK-Beplankung 125mm

Typ: Eckschutzschiene Dünnschichtspachtelung
Fabr.: Protektor
oder gleichwertig

'.........'
(vom Bieter auszufüllen)
Menge: 20,000 m

**01.19 Abschlußprofil Alu**
Abschlussprofil ca. 13 / 25 "Göppinger Profil"
Aluminium mit einseitig gelochten Schenkeln.
anbringen und oberflächenfertig einspachteln.
nach Herstellervorschriften einbauen.
Einbausituation für einlagige GK-Beplankung 125mm
Vertikaler sowie horizontaler Einbau, bei angrenzenden
Bauteilen mit Materialwechsel
Die Wandbeplankungen sind im Sockelleistenbereich sowie
an der Wandfläche zum Übergang der Holzverkleidung
abzustellen. siehe DT 039.01/02
Dies ist in die Position einzurechnen und wird nicht
gesondert vergütet.
oder gleichwertig

angebotenes Produkt:
'.........'
(vom Bieter auszufüllen)
Menge: 30,000 m

**01.20 Wanddurchbrüche für Installationen**
Wanddurchbrüche für Installationen
Herstelln von Wanddurchbrüchen für Lüftungskanäle und
Installationen inkl. Herstellen von Leibungen in den
W111 Wanddurchbrüchen für Installationen.
Wanddurchbrüche bis 300 x 300 mm.
Menge: 5,000 Stk

*Hinweis*

**01.21 Vorwandschale, raumhoch**
Vorwandschale als raumhohe Vorwandinstallation vor
[Holzständerwand], innen, gemäß [DIN 18183 / DIN
4103-1, Einbaubereich 2], vollständig liefern und
montieren.

-System: Vorwandschale [z. B. Knauf W626 / oder
gleichwertig], raumhoch, selbsttragend, als
Vorwandinstallation für Sanitär- und Haustechnik.

-Unterkonstruktion: Metallständerwerk aus verzinkten
Stahlblechprofilen DIN 18182-1, Profiltype [CW
50/75/100], Achsabstand [625 mm], mit Boden- und
Deckenanschlüssen sowie erforderlichen Versteifungen
(z. B. UA-Profile bei Türöffnungen oder Lastaufnahme).

- Wandabstand/Hohlraum: 150 mm

-Beplankung: [zweilagig] mit GK-Platten DIN 18180,
Plattendicke [12,5mm], Oberfläche Q[2], [imprägniert
GKBI für Feuchträume], inkl. aller Stöße, Anschlüsse,
Ecken und Bewegungsfugen gemäß Herstellerangaben.

-Anschlüsse: Starr an Boden, Decke und angrenzende
Bauteile; Anschlüsse an Installationen (Steigleitungen,
Abwasser, Wasser, Elektro) dicht und schallentkoppelt
herstellen; erforderliche Durchbrüche und Ausschnitte
für Sanitärobjekte, Armaturen, Revisionen etc.
vorsehen.
Oberfläche Q3

Einbauort: Sommerküche

angebotenes Produkt:

'.........'
(vom Bieter auszufüllen)
Menge: 4,000 m²

*Hinweis*

**01.22 Trennwand aus massiven Gips-Wandbauplatten, 60 mm**
Nichttragende, Trennwand aus massiven
Gips-Wandbauplatten, Dicke 60 mm, in Sanitärräumen
(WC-Anlage), vollständig liefern und montieren

Ausführung:

  Baustoff: Massive Gips-Wandbauplatten nach DIN EN
12859, Typ [M60 / D60 / DH60], Dicke 60 mm,
Rohdichteklasse [M (ca. 930 kg/m³) / D (ca. 1.200
kg/m³)], Baustoffklasse A1 (nichtbrennbar). [Bei
Feuchteeinwirkung: hydrophobierte Platten DH60
verwenden.]

  Wanddicke: 60 mm (entspricht Plattendicke),
einschalig, ohne Fugenmörtel im Stoßbereich, Verlegung
im Versatz nach Herstellerangaben.

  Wandhöhe: raumhoch 3,10 m,
maximal zulässige Wandhöhe gemäß Systemzulassung für 60
mm einhalten (i. d. R. bis 3,50 m bei EB1).

  Gründung/Anschluss: Auf ebenem, tragfähigem
Untergrund (Estrich/Rohdecke), mit elastischem
Randanschlussstreifen (PE-Schaum) an Boden, Decke und
angrenzenden Bauteilen zur schalltechnischen
Entkopplung.

  Fugen/Verbindung: Plattenseiten mit
Nut-Feder-System oder glatt gestoßen, ganzflächig mit
Gipskleber/Gipsmörtel nach Herstellerangaben
verklebt/vergossen, alle Stöße und Anschlüsse
spachtelgerecht vorbereiten.

  Oberflächenbehandlung  Seite A (sichtbar,
gespachtelt): Einseitig ganzflächig verspachteln und
glätten, Oberflächenqualität Q3, grundiert,
streichfertig.

  Oberflächenbehandlung  Seite B (Fliesenseite):
Fliesenseitig Oberfläche nur spachtelgerecht
vorbereiten (keine Feinspachtelung), so dass ein
vollflächiges Fliesen mit dünnbettigem Fliesenkleber
möglich ist; Kanten und Ecken fliesengerecht ausbilden.

  Feuchteschutz: Für Sanitärräume mit geringer bis
mäßiger Wassereinwirkung (W0-I / W1-I) geeignet; bei
direkter Spritzwasserbelastung (z. B. Duschen)
hydrophobierte Platten (DH60) und ggf. zusätzliche
Abdichtung gemäß Herstellerempfehlung vorsehen.

angebotenes Produkt:

'.........'
(vom Bieter auszufüllen)
Menge: 11,000 m²

*Hinweis*

**01.23 Metallständerwand EG 127mm, nichttragend, raumabschließende Brandwand F90 A+mB**
Nichttragende, raumabschließende Brandwand als
Montagewand,
zB. Knauff W131.de oder gleichwertig im EG herstellen.

Metallständerwand im EG (zwischen Barrierefreiem WC und
Treppenhaus EG)

In diese Wand müssen eine Stahlbetonstütze 30/30 und
eine Stahlstütze HEB 120 mit Brandschutzbekleidung F90
und Stahlträger HEB 160 mit Brandschutzbekleidung F90
integriert werden (motiert vom Rohbauer). Der
Mehraufwand diese zu integrieren ist einzurechnen.

Feuerwiderstandsklasse DIN 4102-2: F90-A+ mB

Wandhöhe: ca. 3,20m
Wandlänge ca. 4.20 m
Wanddicke: 127 mm

Umlaufende Anschlüsse starr,
vorhandener Befestigungsuntergrund Stahlbeton/
Mauerwerk, Brettsperrholzwand und Decke

Ausführung mit Unterkonstruktion aus verzinkten
Stahlblechprofilen DIN 18182-1,
Metallständer CW 75, Achsabstand 312,5 mm, Boden und
Deckenanschlüsse mit Randprofilen UW 75.
Dämmschicht aus Mineralwolle nach DIN EN 13162, Dicke
60 mm,
Baustoffklasse A1, nichtbrennbar nach DIN 4102 und EN
13501-1,
Bemessungswert der Wärmeleitfähigkeit 0,040 W/(m*K),*
längenbezogener Strömungswiderstand AFr nach DIN EN
29053: 5 kPa*s/m²,
einlagig, dicht stoßen, abrutschsicher verlegen,
Produkt: Knauf Insulation Trennwand-Dämmplatte TP 115
(Hergestellt mit Ecose® Technology, einem
formaldehydfreien Bindemittel auf Basis vorwiegend
natürlich-organischer Grundstoffe ohne Zusatz von
künstlichen Farben oder Färbemitteln)
oder gleichwertig. *

Beplankung aus Gipsplatten GKFI DIN 18180 bzw. Typ
DFH2IR EN 520:
Knauf Diamant Steel, zweilagig, Plattendicke 2x 12,5
mm,
mit 0,4 mm rückseitiger Stahlblechkaschierung,
Verarbeitung gemäß DIN 18181
Verspachtelung der Gipsplatten gemäß Merkblatt Nr. 2
des Bundesverbandes der Gipsindustrie e.V.
Qualitätsstufe Q3,
Verarbeitung gemäß DIN 18181. Die Ausführung erfolgt
unter Verwendung von DIN EN 13963, Spachtelmaterial
Fireboard-Spachtel Typ 3B.

Ausführung gemäß Knauf System-Datenblatt W13.de.
System: Knauf Metallständerwand anstelle von Brandwand
W131.de
Diese Ausführung ist eine Erweiterung zum
Verwendbarkeitsnachweis Brandschutz.
Vorherige Abstimmung gem. Knauf Brandschutzordner,
Abschnitt Nutzungshinweise empfohlen.

angebotenes Produkt:

'.........'
(vom Bieter auszufüllen)
Menge: 13,000 m²

**01.24 Türöffnung herstellen**
Herstellung von Türöffnung in vorgenannten
Wand,
Metallständerwand F90 A-mB, nichttragender mit
verstärkten Ständerwerkprofilen im Öffnungsbereich.

Laibungsprofile nach DIN EN 14195 und DIN 18182-1,
Raumhoch aus UA-Profilen, an Kopf- und
Fußanschlussbereichen mit Knauf Türpfostensteckwinkeln
(oder gleichwertig)
und geeigneten Verankerungmitteln an angrenzenden
Bauteilen befestigt.

Als Türsturz ist ein UW-Profil mit zwei vertikalen
Auswechslungen aus CW-Profilen einzubauen und
kraftschlüssig an Profilen zubefestigen.
Horizontal- / Längsfugen nicht entlang der Türöffnung
anordnen, sondern zur Türmitte versetzen, dazu
Merkblatt Nr. 8 des Bundesverbandes der Gipsindustrie
e.V. beachten.
Öffnungsmaß:
Breite: ca. 1,15 m
Höhe: ca. 2,50 m
Laibungsprofil: UA 100
Sturzprofil: UW 100
Menge: 1,000 Stk

**01.25 Zulage Türlaibungen beplanken, Brandwand F90-A+M, umlaufend**
Zulage zum Quadratmeterpreis der Wand für das
zusätzliche, fachgerechte Beplanken der Wandlaibungen
(Seiten- und Sturzflächen) im Bereich von Türöffnungen
innerhalb der zuvor beschriebenen Trockenbau-Brandwand
(Feuerwiderstandsklasse F90-A + M).Die Ausführung hat
absolut systemkonform nach dem allgemeinen
bauaufsichtlichen Prüfzeugnis (abP) des Wandherstellers
zu erfolgen, sodass der Raumabschluss und der
mechanische Stoßschutz im Laibungsbereich
vollumfänglich gewahrt bleiben.

Leibungstiefe: ca. 300 mm
Höhe: ca. 2,50m
Türbreite: ca. 1,15 m
Menge: 1,000 Stk

**01.26 Zulage Anschluss einer Metallständerwand an BSP-Wand, F90 A+M**
F90-A + M-Anschluss einer Metallständerwand an
BSP-Wand, einschließlich Anschlussprofilen,
 nichtbrennbarem Anschlussdichtband, zugelassenen
Befestigungsmitteln für Holzuntergrund, systemgerechter
Beplankungsführung sowie vollständiger
brandschutztechnischer und rauchdichter Versiegelung
sämtlicher Anschlussfugen; Ausführung nach gültigem
Verwendbarkeitsnachweis des gewählten Wandsystems,
Brandschutzkonzept und Herstellervorschriften,
einschließlich aller Nebenarbeiten und Dokumentation.
Menge: 3,200 lfm

**01.27 Ausbildung und brandschutztechnisches Schließen eines Hohlraums im Bereich Türsturz**
Zulage zur Herstellung eines brandschutztechnisch
geeigneten Anschlusses im Bereich zwischen Türsturz und
angrenzender F90-A+M-Metallständerwand, einschließlich
aller erforderlichen Nebenarbeiten.

Der vorhandene Hohlraum mit einer Höhe von ca. 90 mm
ist vollständig, lückenlos und dauerhaft mit
nichtbrennbarer Steinwolle, Baustoffklasse A1, gemäß
dem geprüften Wand- und Türsystem auszufüllen. Die
verwendete Steinwolle muss den Anforderungen des
gültigen allgemeinen bauaufsichtlichen Prüfzeugnisses
beziehungsweise der allgemeinen Bauartgenehmigung des
eingesetzten F90-/EI90-Systems entsprechen.

Die Ausführung umfasst insbesondere:

  erforderliches Ausmessen und passgenaues
Zuschneiden der Steinwolle,

  vollständiges und hohlraumfreies Ausstopfen des ca.
90 mm hohen Zwischenraums,

  Herstellung beziehungsweise Ergänzung der
erforderlichen UA- und Anschlussprofile,

  brandschutzgerechte Ausbildung und Bekleidung des
Türsturzes,

  Ausführung der vorgeschriebenen mehrlagigen
Feuerschutzbeplankung,

  vollständiges Verschließen und Verspachteln
sämtlicher Plattenstöße, Fugen und Anschlüsse,

  Ausbildung des Anschlusses an Türzarge und
Wandbekleidung,

  Verwendung ausschließlich systemgerechter und
zugelassener Materialien,

  Herstellung einschließlich Befestigungsmittel,
Zuschnitt, Verschnitt und Nebenleistungen.

Die Konstruktion ist entsprechend dem geprüften
Herstelleraufbau für F90-A+M beziehungsweise EI90-M
sowie unter Beachtung der Montageanleitung des Tür- und
Wandherstellers auszuführen. Die
Feuerwiderstandseigenschaft darf durch die Ausführung
nicht beeinträchtigt werden.

Sämtliche Nachweise, Zulassungen, Prüfzeugnisse und
Verwendbarkeitsnachweise der eingesetzten Materialien
sind auf Verlangen vorzulegen. Die Arbeiten sind durch
eine hierfür qualifizierte Fachfirma auszuführen.
Menge: 1,000 Stk

**01.28 Mehraufwand Anschlussdetails an Stützen und Träger**
Mehraufwand für Anschluss Metallständerbrandwand F90
A+M an Stahlbetonstütze 30/30, Stahlstütze HEB 120 mit
Brandschutzbekleidung F90 und Stahlträger HEB 160 mit
Brandschutzbekleidung F90
Menge: 10,000 m

**01.29 Metallständerwand EG 127mm, nichttragend, raumabschließende Brandwand F90 A+mB**
Wie Position 01.14  jedoch:

Wandhöhe: ca. 3,20m
Wandlänge ca. 3,40 m
Wanddicke: 127 mm

Metallständerwand im EG (zwischen ELT und Treppenhaus
EG) herstellen

Umlaufende Anschlüsse starr,
vorhandener Befestigungsuntergrund Stahlbeton/
Mauerwerk, Brettsperrholzwand und Decke

angebotenes Produkt:

'.........'
(vom Bieter auszufüllen)
Menge: 11,000 m²

**01.30 Türöffnung herstellen**
Herstellung von Türöffnung in vorgenannten
Metallständerwänden, nichttragender mit verstärkten
Ständerwerkprofilen von mind. 2 mm im Öffnungsbereich.
Laibungsprofile nach DIN EN 14195 und DIN 18182-1,
Raumhoch aus UA-Profilen, an Kopf- und
Fußanschlussbereichen mit Knauf Türpfostensteckwinkeln
(oder gleichwertig)
und geeigneten Verankerungmitteln an angrenzenden
Bauteilen befestigt.
Als Türsturz sind Unterkonstruktionswandprofile
einzubauen und kraftschlüssig an Profilen zubefestigen.
Horizontal- / Längsfugen nicht entlang der Türöffnung
anordnen, sondern zur Türmitte versetzen, dazu
Merkblatt Nr. 8 des Bundesverbandes der Gipsindustrie
e.V. beachten.

Öffnungsmaß:
Breite: ca. 1,25 m
Höhe: ca. 2,50 m

Laibungsprofil: UA 100
Sturzprofil: UW 100
Wandhöhe: bis ca. 3,10 m
inkl. Kanthölzer:
Zur Befestigung der Türzargen sind
passgenaue, formstabiles Kanthölzer
(mind. Qualität C24, trocken)
in das UA-Profil zu integrieren.
Das Holzprofil wird mit geeigneten Knauf
Schnellbauschrauben (selbstschneidend,
korrosionsgeschützt, Mindestabmessung 4,0 x 35 mm) fest
und dauerhaft seitlich am UA-Profil verschraubt.
Menge: 1,000 Stk

**01.31 Zulage Türleibungen beplanken, Brandwand F90-A+M, umlaufend**
Zulage zum Quadratmeterpreis der Wand für das
zusätzliche, fachgerechte Beplanken der Wandlaibungen
(Seiten- und Sturzflächen) im Bereich von Türöffnungen
innerhalb der zuvor beschriebenen Trockenbau-Brandwand
(Feuerwiderstandsklasse F90-A + M).Die Ausführung hat
absolut systemkonform nach dem allgemeinen
bauaufsichtlichen Prüfzeugnis (abP) des Wandherstellers
zu erfolgen, sodass der Raumabschluss und der
mechanische Stoßschutz im Laibungsbereich
vollumfänglich gewahrt bleiben.

Leibungstiefe: ca. 127mm
Höhe: ca. 2,50m
Türbreite: ca. 1,25 m
Menge: 1,000 stk

**01.32 Zulage Anschluss an Massivwand, F90 A+M**
Anschluss an Massivwand, Einfachständerwand
Herstellung eines Wandanschlusses einer
Einfachständerwand mit CW-Profilen an eine bestehende
Massivwand.
Um eine Entkoppelung der Unterkonstruktion zu
gewährleisten, sind die Profile mit Knauf Trennwandkitt
von der Massivwand zu trennen und mit Knauf
Drehstiftdübeln zu montieren.
Die Beplankung ist dicht an die Massivwand anzuführen
und dabei eine Trennebene mit Knauf Trenn-Fix oder
gleichwertig herzustellen

Unter Beachtung der Brandschutzanforderung F90 A+M
Menge: 6,500 lfm

**01.33 Metallständerwand OG 151mm, nichttragend, raumabschließende Brandwand F90 A+mB**
Nichttragende, raumabschließende Brandwand als
Montagewand,
zB. Knauff W131.de oder gleichwertig im OG herstellen.

Metallständerwand im OG (zwischen Vereinsaal und
Putzraum ) in der Verlängerung der bestehenden
Außenwand (Brandwand)

Diese Wand muss bis unter die Dachhaut gezogen werden.
Das Dach hat ein Gefäll von ca.15°. Der Mehraufwand
diese zu integrieren ist einzurechnen.

Feuerwiderstandsklasse DIN 4102-2: F90-A+ mB

Wandhöhe: 3,80-4,40m
Wandlänge: 1,90 m
Wanddicke: 151 mm

Umlaufende Anschlüsse starr,
vorhandener Befestigungsuntergrund:
Unten  Stahlplatte mit Brandschutzbekleidung (F90 A)
Seitlich Mauerwerk /Brettsperrholzwand
Oben : Brandwand muss bis unter die Dachhaut geführt
werden.
Dies ist bei der Berechnung der Kosten
miteinzukalkulieren.

Ausführung mit Unterkonstruktion aus verzinkten
Stahlblechprofilen DIN 18182-1,
Metallständer CW 75, Achsabstand 312,5 mm, Boden und
Deckenanschlüsse mit Randprofilen UW 75.
Dämmschicht aus Mineralwolle nach DIN EN 13162, Dicke
60 mm,
Baustoffklasse A1, nichtbrennbar nach DIN 4102 und EN
13501-1,
Bemessungswert der Wärmeleitfähigkeit 0,040 W/(m*K),*
längenbezogener Strömungswiderstand AFr nach DIN EN
29053: 5 kPa*s/m²,
einlagig, dicht stoßen, abrutschsicher verlegen,
Produkt: Knauf Insulation Trennwand-Dämmplatte TP 115
(Hergestellt mit Ecose® Technology, einem
formaldehydfreien Bindemittel auf Basis vorwiegend
natürlich-organischer Grundstoffe ohne Zusatz von
künstlichen Farben oder Färbemitteln)
oder gleichwertig. *

Beplankung aus Gipsplatten GKFI DIN 18180 bzw. Typ DFH2
EN 520:
zweilagig, aus einer Lage Massivbauplatten imprägniert
(Plattendicke 20 mm) und einer Lage Feuerschutzplatte
Knauf Piano imprägniert (Plattendicke 12,5 mm),
Verarbeitung gemäß DIN 18181.
1 Lage Stahlblech gemäß DIN EN 10130 und DIN EN 10152,
als Platten oder Rollenware, verzinkt, Stahlblechgüte
DC01+ZE, Nennblechdicke = 0,5 mm, unter obersten
Beplankungslage.
Verspachtelung der Gipsplatten gemäß Merkblatt Nr. 2
des Bundesverbandes der Gipsindustrie e.V.
Qualitätsstufe Q2 Standardverspachtelung,
Verarbeitung gemäß DIN 18181. Die Ausführung erfolgt
unter Verwendung von DIN EN 13963, Spachtelmaterial
Uniflott Typ 4B oder alternativ Fügenfüller Typ 3B.
Ausführung gemäß Knauf System-Datenblatt W13.de.
System: Knauf Metallständerwand anstelle von Brandwand
W131.de

Diese Ausführung ist eine Erweiterung zum
Verwendbarkeitsnachweis Brandschutz.
Vorherige Abstimmung gem. Knauf Brandschutzordner,
Abschnitt Nutzungshinweise empfohlen.

angebotenes Produkt:

'.........'
(vom Bieter auszufüllen)
Menge: 8,000 m²

**01.34 Zulage Dachschräge**
vorgenannte Metallständerwand an die Dachschräge
anpassen
Menge: 3,000 m

**01.35 Zulage Anschluss an Massivwand, F90 A+M**
Anschluss an Massivwand, Einfachständerwand
Herstellung eines Wandanschlusses einer
Einfachständerwand mit CW-Profilen an eine bestehende
Massivwand.
Um eine Entkoppelung der Unterkonstruktion zu
gewährleisten, sind die Profile mit Knauf Trennwandkitt
von der Massivwand zu trennen und mit Knauf
Drehstiftdübeln zu montieren.
Die Beplankung ist dicht an die Massivwand anzuführen
und dabei eine Trennebene mit Knauf Trenn-Fix oder
gleichwertig herzustellen

Unter Beachtung der Brandschutzanforderung F90 A+M
Menge: 3,800 lfm

**01.36 Zulage Anschluss einer Metallständerwand an BSP-Wand, F90 A+M**
F90-A + M-Anschluss einer Metallständerwand an
BSP-Wand, einschließlich Anschlussprofilen,
 nichtbrennbarem Anschlussdichtband, zugelassenen
Befestigungsmitteln für Holzuntergrund, systemgerechter
Beplankungsführung sowie vollständiger
brandschutztechnischer und rauchdichter Versiegelung
sämtlicher Anschlussfugen; Ausführung nach gültigem
Verwendbarkeitsnachweis des gewählten Wandsystems,
Brandschutzkonzept und Herstellervorschriften,
einschließlich aller Nebenarbeiten und Dokumentation.
Menge: 4,400 lfm

**01.37 Metallständerwand F90 im Dachgeschoss**
Bekleidung F90 nichttragende innere Trennwand DIN
4103-1 als
Montagewand,
Brandschutztechnische Anforderungen an die Bekleidung,
Feuerwiderstandsklasse 90 Minuten nach DIN 4102-2.

Wandhöhe: ca.1,40 - 2,10m
Wandlänge: 2,60m
Wanddicke: 100 mm

Umlaufende Anschlüsse starr,
vorhandener Befestigungsuntergrund:
Stahlbeton/ Mauerwerk/ Holz/

Ausführung mit Unterkonstruktion aus
korrosionsgeschützten Stahlblechprofilen DIN 18182-1,
Metallständer CW 50, Achsabstand 625 mm, Boden und
Deckenanschlüsse mit Randprofilen UW 50/40,
Befestigung mit bauaufsichtlich zugelassenen
Befestigungsmitteln unter Berücksichtigung
des Korrosionsschutzes.

Dämmschicht aus Mineralwolle nach DIN EN 13162, Dicke
40 mm,
Baustoffklasse A1, nichtbrennbar nach DIN 4102 und EN
13501-1,
Bemessungswert der Wärmeleitfähigkeit 0,040 W/(m*K),*
längenbezogener Strömungswiderstand AFr nach DIN EN
29053: 5 kPa*s/m²,
einlagig, dicht stoßen, abrutschsicher verlegen,
Produkt: Knauf Insulation Trennwand-Dämmplatte TP 115
(Hergestellt mit Ecose® Technology, einem
formaldehydfreien Bindemittel auf Basis vorwiegend
natürlich-organischer Grundstoffe ohne Zusatz von
künstlichen Farben oder Färbemitteln)
oder gleichwertig.

Beplankung beidseitig aus Gipsplatten GKFI DIN 18180
bzw. Typ DFH2IR EN 520: Knauf Diamant,
zweilagig, Plattendicke 2x 12,5 mm,
Verschraubung mit Diamantschraube XTN,
oberste Plattenlage mit Klammern auf der ersten
Plattenlage befestigt,
Verarbeitung gemäß DIN 18181.

Verspachtelung der Gipsplatten gemäß Merkblatt Nr. 2
des Bundesverbandes der Gipsindustrie e.V.
Qualitätsstufe Q2 Standardverspachtelung,

Verarbeitung gemäß DIN 18181. Die Ausführung erfolgt
unter Verwendung von DIN EN 13963, Spachtelmaterial
Uniflott Typ 4B oder alternativ Fügenfüller Typ 3B.
Ausführung gemäß Knauf System-Datenblatt W11.de.
System: Knauf Metallständerwand W112.de

Einbauort: Dachgeschoss zwischen Wechselrichter und
Lüftung

angebotenes Produkt:

'.........'
(vom Bieter auszufüllen)
Menge: 5,000 m²

**01.38 Zulage Brandschutz-Einkapselung durchdringernder Holzpfetten in Metallständerwand F90**
Herstellen der brandschutztechnischen Einkapselung von
durchdringenden Holzpfetten durch vorherig beschriebene
Metallständerwand (Feuerwiderstandsklasse F90), so
dass der Feuerwiderstand der Wand (F90) im Bereich der
Durchdringung vollständig aufrechterhalten wird.

Die Leistung umfasst:

-Liefern und fachgerechtes Montieren einer
geschlossenen, nichtbrennbaren Einkapselung der
Holzpfette im Durchdringungsbereich und der
angrenzenden Wandbekleidung aus zugelassenen
Brandschutzplatten (A1) mit nachgewiesenem
Feuerwiderstand = 90 Minuten.

-Einbau von nichtbrennbarer Dämmung (Mineralwolle, A1)
in den Hohlräumen, sofern vom System gefordert.

-Befestigung mit im Brandfall wirksamen
Verbindungsmitteln gemäß Prüfzeugnis / Systemzulassung
(Plattenstärke, Schraubenabstände, Randabstände).

-Fugenloses Anschließen der Einkapselung an die
bestehende F90-Wandbekleidung; Schließen aller Fugen
und Randanschlüsse mit geeignetem, nichtbrennbarem
Brandschutzmaterial.

-Erbringen der erforderlichen Nachweise (Prüfzeugnis /
abZ / ETA) für die verwendete Durchdringungslösung F90.
Menge: 1,000 Psch

**01.39 Zulage Anpassungen Ständerwand an Dachschräge und Dachpfetten**
Mehraufwand für das anpassen bzw. der Ständerprofile
Knauf CD 60/27 und der
Beplankung an die Deckenkonstruktion mit Deckenbalken
Fachgerechte Trennung der Beplankung an die Holzbalken
inbegriffen.
Untergrund: Holz
Menge: 3,000 m

**01.40 Zulage Anschluss an Massivwand**
Anschluss an Massivwand, Einfachständerwand
Herstellung eines Wandanschlusses einer
Einfachständerwand mit CW-Profilen an eine bestehende
Massivwand mit Innendämmung.
Um eine Entkoppelung der Unterkonstruktion zu
gewährleisten, sind die Profile mit Trennwandkitt von
der Massivwand zu trennen und mit Drehstiftdübeln zu
montieren.
Die Beplankung ist dicht an die Dämmung anzuführen und
dabei eine Trennebene mitTrenn-Fix herzustellen.
Menge: 4,000 lfm

**01.41 Metallständerwände 155, F90**
Metallständerwände stellen mit folgendem Aufbau

Nichttragende innere Trennwand DIN 4103-1 als
Montagewand hestellen

In diese Wand muss ein eine Stahlträger HEB 140 mit
Brandschutzbekleidung F90 integriert werden (motiert
vom Rohbauer. Der Mehraufwand diesen zu integrieren ist
einzurechnen.

keine Brandschutztechnische Anforderungen

Bewertetes Schalldämm-Maß Rw = 58,4 dB

Wandhöhe: bis ca. 4 m
Wanddicke: 155 mm

Umlaufende Anschlüsse starr,
vorhandener Befestigungsuntergrund
Holz / Mauerwerk / Beton
Ausführung mit Unterkonstruktion aus verzinkten
Stahlblechprofilen DIN 18182-1
Metallständer CW 100
Achsabstand 625 mm,
Boden und Deckenanschlüsse mit Randprofilen UW 100/40,
Befestigung mit bauaufsichtlich zugelassenen
Befestigungsmitteln.

Dämmschicht aus Mineralwolle nach DIN EN 13162,
Dicke 80 mm,
Baustoffklasse A1
nichtbrennbar nach DIN 4102 und EN 13501-1,
Bemessungswert der Wärmeleitfähigkeit 0,040 W/(m*K),*
längenbezogener Strömungswiderstand AFr nach DIN EN
29053: 5 kPa*s/m²,
einlagig, dicht stoßen, abrutschsicher verlegen,
Produkte: Knauf Insulation Trennwand-Dämmplatte TP 115
oder gleichwertig.

Beplankung beidseitig aus Gipsplatten
DIN 18180
zweilagig,
Plattendicke
1 x 12,5 mm Diamantplatte
1 x 15 mm Diamantplatte
Verarbeitung gemäß DIN 18181.

Einbauort:
OG Trennwand Putzmittelraum-Treppenhaus OG

Ausführung gemäß Knauf System-Datenblatt W11.de.
System: Knauf Metallständerwand W112.de
oder gleichwertig

angebotenes Produkt:

'.........'
(vom Bieter auszufüllen)
Menge: 4,000 m²

**01.42 Zulage Türöffnung erstellen**
Herstellung von Türöffnung in vorgenannten
Metallständerwänden, nichttragender mit verstärkten
Ständerwerkprofilen von mind. 2 mm im Öffnungsbereich.
Laibungsprofile nach DIN EN 14195 und DIN 18182-1,
Raumhoch aus UA-Profilen, an Kopf- und
Fußanschlussbereichen mit Knauf Türpfostensteckwinkeln
und geeigneten Verankerungmitteln an angrenzenden
Bauteilen befestigt.
Als Türsturz sind Unterkonstruktionswandprofile
einzubauen und kraftschlüssig an Profilen zubefestigen.
Horizontal- / Längsfugen nicht entlang der Türöffnung
anordnen, sondern zur Türmitte versetzen, dazu
Merkblatt Nr. 8 des Bundesverbandes der Gipsindustrie
e.V. beachten.

Öffnungsmaß:
Breite: ca. 1,15 m
Höhe: ca. 2,40 m
Laibungsprofil: UA 100
Sturzprofil: UW 100
Wandhöhe: bis ca. 4 m

inkl. Kanthölzer:
Zur Befestigung der Türzargen sind
passgenaue, formstabiles Kanthölzer
(mind. Qualität C24, trocken)
in das UA-Profil zu integrieren.
Das Holzprofil wird mit geeigneten Knauf
Schnellbauschrauben (selbstschneidend,
korrosionsgeschützt, Mindestabmessung 4,0 x 35 mm) fest
und dauerhaft seitlich am UA-Profil verschraubt.
Menge: 1,000 Stk

**01.43 Zulage Türlaibung beplanken**
Mehraufwand für das beplanken der Türleibung.
Die doppelte Beplankung ist dreiseitig in die
Türleibung hineinzuziehen.
inkl. fachgerechter Eckausbildung der
Beplankungsschichten
Leibungstiefe: ca. 155 mm
Höhe: ca. 2,40m
Türbreite: ca. 1,15 m
Menge: 1,000 Stk

**01.44 Zulage Anschluss an Massivwand**
Anschluss an Massivwand, Einfachständerwand
Herstellung eines Wandanschlusses einer
Einfachständerwand mit CW-Profilen an eine bestehende
Massivwand mit Innendämmung.
Um eine Entkoppelung der Unterkonstruktion zu
gewährleisten, sind die Profile mit Trennwandkitt von
der Massivwand zu trennen und mit Drehstiftdübeln zu
montieren.
Die Beplankung ist dicht an die Dämmung anzuführen und
dabei eine Trennebene mitTrenn-Fix herzustellen.
Menge: 8,000 lfm

**01.45 Metallständerwand 75mm**
Metallständerwände stellen mit folgendem Aufbau

Nichttragende innere Trennwand DIN 4103-1 als
Montagewand

keine Brandschutztechnische Anforderungen

Wandhöhe: ca. 2,70m
Wandlänge: ca.3,20
Wanddicke: 75 mm

Umlaufende Anschlüsse starr,
vorhandener Befestigungsuntergrund Stahlbeton/
Mauerwerk/ Holz
Ausführung mit Unterkonstruktion aus verzinkten
Stahlblechprofilen DIN 18182-1,
Metallständer CW 50, Achsabstand 625 mm,
Boden und Deckenanschlüsse mit Randprofilen UW 50/40,
Befestigung mit bauaufsichtlich zugelassenen
Befestigungsmitteln.

Dämmschicht aus Mineralwolle nach DIN EN 13162
Dicke 40mm
Baustoffklasse A1
nichtbrennbar nach DIN 4102 und EN 13501-1,
Bemessungswert der Wärmeleitfähigkeit 0,040 W/(m*K),*
längenbezogener Strömungswiderstand AFr nach DIN EN
29053: 5 kPa*s/m²,
einlagig, dicht stoßen, abrutschsicher verlegen,
Produkte: Knauf Insulation Trennwand-Dämmplatte TP 115
oder gleichwertig.

Beplankung beidseitig aus Gipsplatten GKB DIN 18180
einlagig, Plattendicke 12,5 mm,
Verarbeitung gemäß DIN 18181.

Verspachtelung der Gipsplatten gemäß Merkblatt Nr. 2
des Bundesverbandes der Gipsindustrie e.V.
Qualitätsstufe Q2 Standardverspachtelung,
Verarbeitung gemäß DIN 18181. Die Ausführung erfolgt
unter Verwendung von DIN EN 13963, Spachtelmaterial
Uniflott Typ 4B oder alternativ Fügenfüller Typ 3B.

Türöffnung herstellen
Herstellung von Türöffnung in vorgenannten
Metallständerwänden, nichttragender mit verstärkten
Ständerwerkprofilen von mind. 2 mm im Öffnungsbereich.
Laibungsprofile nach DIN EN 14195 und DIN 18182-1,
Raumhoch aus UA-Profilen, an Kopf- und
Fußanschlussbereichen mit Knauf Türpfostensteckwinkeln
und geeigneten Verankerungmitteln an angrenzenden
Bauteilen befestigt.
Als Türsturz sind Unterkonstruktionswandprofile
einzubauen und kraftschlüssig an Profilen zubefestigen.
Horizontal- / Längsfugen nicht entlang der Türöffnung
anordnen, sondern zur Türmitte versetzen, dazu
Merkblatt Nr. 8 des Bundesverbandes der Gipsindustrie
e.V. beachten.
Öffnungsmaß:
Breite: ca. 1,15 m
Höhe: ca. 2,40 m
Laibungsprofil: UA 100
Sturzprofil: UW 100
Wandhöhe: bis ca. 2,70 m
inkl. Kanthölzer:
Zur Befestigung der Türzargen sind
passgenaue, formstabiles Kanthölzer
(mind. Qualität C24, trocken)
in das UA-Profil zu integrieren.

Das Holzprofil wird mit geeigneten Knauf
Schnellbauschrauben (selbstschneidend,
korrosionsgeschützt, Mindestabmessung 4,0 x 35 mm) fest
und dauerhaft seitlich am UA-Profil verschraubt.

angebotenes Produkt:

'.........'
(vom Bieter auszufüllen)
Menge: 9,000 m²

**01.46 Zulage Türöffnung erstellen**
Herstellung von Türöffnung in vorgenannten
Metallständerwänden, nichttragender mit verstärkten
Ständerwerkprofilen von mind. 2 mm im Öffnungsbereich.
Laibungsprofile nach DIN EN 14195 und DIN 18182-1,
Raumhoch aus UA-Profilen, an Kopf- und
Fußanschlussbereichen mit Knauf Türpfostensteckwinkeln
(oder gleichwertig)
und geeigneten Verankerungmitteln an angrenzenden
Bauteilen befestigt.
Als Türsturz sind Unterkonstruktionswandprofile
einzubauen und kraftschlüssig an Profilen zubefestigen.
Horizontal- / Längsfugen nicht entlang der Türöffnung
anordnen, sondern zur Türmitte versetzen, dazu
Merkblatt Nr. 8 des Bundesverbandes der Gipsindustrie
e.V. beachten.

Öffnungsmaß:
Breite: ca. 1,15 m
Höhe: ca. 2,40 m
Laibungsprofil: UA 100
Sturzprofil: UW 100
Wandhöhe: bis ca. 4 m

inkl. Kanthölzer:
Zur Befestigung der Türzargen sind
passgenaue, formstabiles Kanthölzer
(mind. Qualität C24, trocken)
in das UA-Profil zu integrieren.
Das Holzprofil wird mit geeigneten Knauf
Schnellbauschrauben oder gleichwertig
(selbstschneidend,
korrosionsgeschützt, Mindestabmessung 4,0 x 35 mm) fest
und dauerhaft seitlich am UA-Profil verschraubt.
Menge: 1,000 Stk

**01.47 Zulage Türlaibung beplanken**
Mehraufwand für das beplanken der Türleibung.
Die doppelte Beplankung ist dreiseitig in die
Türleibung hineinzuziehen.
inkl. fachgerechter Eckausbildung der
Beplankungsschichten
Leibungstiefe: ca. 75 mm
Höhe: ca. 2,40m
Türbreite: ca. 1,15 m
Menge: 1,000 Stk

**01.48 Zulage Anschluss an Massivwand**
Anschluss an Massivwand, Einfachständerwand
Herstellung eines Wandanschlusses einer
Einfachständerwand mit CW-Profilen an eine bestehende
Massivwand mit Innendämmung.
Um eine Entkoppelung der Unterkonstruktion zu
gewährleisten, sind die Profile mit Trennwandkitt von
der Massivwand zu trennen und mit Drehstiftdübeln zu
montieren.
Die Beplankung ist dicht an die Dämmung anzuführen und
dabei eine Trennebene mitTrenn-Fix herzustellen.
Menge: 6,500 lfm

**01.49 Zulage Anschluß an Holzbalkendecke**
Mehraufwand für den fachgerechten Anschluß an die
Bestandsdecke Holzbalkendecke
Menge: 2,300 lfm

**01.50 Anschlagswand für Aufzugstür, einseitig, als schmaler Anschlagpfeiler (ca. 9 × 20 × 260 cm)**
Herstellen einer einseitig angeschlagenen,
nichttragenden Anschlagswand für Aufzugstüren im
Trockenbau, ausgeführt als schmaler Anschlagpfeiler /
Vorsetzkonstruktion.

Abmessungen je Pfeiler:
EG: Breite ca. 9 cm, Tiefe ca. 20 cm, Höhe 2,60 m (nach
tatsächlichem Aufmaß)
OG: Breite ca. 9 cm, Tiefe ca. 20 cm, Höhe 2,50 m (nach
tatsächlichem Aufmaß)

  Unterkonstruktion aus verzinkten Stahlblechprofilen
(UW/CW), standsicher und verdrehsicher an
-unten: Boden (Stahlbetonplatte),
-oben an Beton Unterzug von Aufzugsschacht
- und seitlich angrenzende Bauteil Bestandswand
Treppenhaus (Bestandsmauerwerk verputzt) befestigt;

Profilquerschnitte und Befestigungsmittel so wählen,
dass die erforderliche Standsicherheit und
Anschlagsfestigkeit für die Aufzugstür gegeben ist.

-Beplankung dreiseitig mit Beplankung beidseitig aus
Gipsplatten GKB DIN 18180
einlagig, Plattendicke 12,5 mm,
Verarbeitung gemäß DIN 18181.
Verspachtelung der Gipsplatten gemäß Merkblatt Nr. 2
des Bundesverbandes der Gipsindustrie e.V.
Qualitätsstufe Q2 Standardverspachtelung,
Verarbeitung gemäß DIN 18181

-Hohlraum mit nichtbrennbarer Dämmung (Mineralwolle,
A1) ausfüllen, sofern schall-/brandschutztechnisch
gefordert.

  Alle Anschlüsse an Boden, Decke und angrenzende
Wände fugenlos und dicht ausführen; erforderliche
Aussparungen für Aufzugstür-Zargen und Beschläge
aussparen und verstärken.

  Ausführung so, dass die Aufzugstür sicher und
dauerhaft anschlagen kann und die statischen sowie
schall-/brandschutztechnischen Anforderungen erfüllt
werden.

Abrechnung: je Stück fertiger Anschlagpfeiler inkl.
Unterkonstruktion, Beplankung, Dämmung, Anschlüssen und
allen Nebenarbeiten.
Menge: 2,000 Stk

*Hinweis*

**01.51 abgehängte Unterdecke F90-AB, horizontal**
Herstellen einer horizontalen, abgehängten Unterdecke
mit feuerwiderstandsklasse F90-AB nach DIN 4102-2
Brandbeanspruchung von oben und unten, einschließlich
aller Anschlüsse an flankierenden Bauteile.
z.B. Promat-System 120.50  oder gleichwertig, dient
speziell der Erhöhung des Feuerwiderstands bestehender
Holzbalkendecken im Altbau auf F90

Deckenbekleidung nach DIN 18168-1,
Einbauhöhe: 2,40 m
Befestigungsuntergrund: Holzbalken,

Die Leistung umfasst:

-Liefern und fachgerechtes Montieren einer abgehängten
Unterdecke auf Metall-Unterkonstruktion (verzinkte
Stahlblechprofilen DIN 18182-1,
als Tragprofile CD 60/27,
Befestigung mit Direktabhänger/ Direktschwingabhänger/
Nonius mit Noniusbügel/ Nonius-Hänger-Unterteil/
Kombihänger,
Befestigen mit Knauf Deckennagel/ Schnellbauschraube
TN/ Universalschraube FN
oder bauaufsichtlich zugelassenen Befestigungsmitteln.

Das Abhängesystem mit entsprechenden
Brandschutztechnischen Anforderungen F90 AB für die
Montage der Abhangdecke ist in den Preis mit
einzukalkulieren.

 Metalldübel oder Spezialschrauben für Nonius Abhänger
nach technischen Anforderungen in Holzbalken
einbringen.

- Decklage/Bekleidung mit nichtbrennbaren
Brandschutzplatten (A1) aus Calciumsilikat / Silikat
(z. B. Promat PROMATECT-H / PROMAXON-Typ A oder
gleichwertig), Dicke und Lagenanzahl gemäß allgemeinem
bauaufsichtlichem Prüfzeugnis (ABP) für F90-AB
Verarbeitung gemäß DIN 18181.

-Einhaltung der im Prüfzeugnis geforderten
Konstruktionsparameter (Profilabstände,
Abhängerabstände, Plattenstöße, Randanschlüsse,
Mindestabhängehöhe). Die lichte Raumhöhe beträgt 2,40m

-Fugenlose, dichte Ausführung der Plattenstöße und
Anschlüsse an Wände, Schächte und Durchdringungen; alle
Fugen und Randanschlüsse brandschutzgerecht schließen.

-Erbringen der erforderlichen Nachweise (ABP /
Systemblatt) für die ausgeführte Unterdecke F90-AB;
Ausführung durch einen im Brandschutz erfahrenen
Fachbetrieb

Abrechnung: je m² fertiger abgehängter Unterdecke
F90-AB inkl. Unterkonstruktion, Befestigung, Platten,
Fugen, Anschlüssen und Nachweisen.

Verspachtelung der Gipsplatten gemäß Merkblatt Nr. 2
des Bundesverbandes der Gipsindustrie e.V.
Qualitätsstufe Q3 Verspachtelung,
Verarbeitung gemäß DIN 18181. Die Ausführung erfolgt
unter Verwendung von DIN EN 13963, Spachtelmaterial
Uniflott Typ 4B oder alternativ Fügenfüller Typ 3B.
Ausführung gemäß Knauf System-Datenblatt D11.de.
System: Knauf Plattendecke D112.de, oder gleichwertig

Diese Ausführung ist eine Erweiterung zum
Verwendbarkeitsnachweis Brandschutz.
Vorherige Abstimmung gem. Knauf Brandschutzordner,
Abschnitt Nutzungshinweise empfohlen.

Beplankungsdicke: 2 x 20 mm

Raumhöhe: 2,40 m

Abhänge Höhe:  ca.10 cm

Einbauort:
Decke Treppenhaus über OG

Leitprodukt:
Promat-System 120.50 oder gleichwertig

angebotenes Produkt:
'.........'
(Angabe durch Bieter)
Menge: 35,000 m²

**01.52 bestehende Decke punktuell öffnen**
zulage zu pos vor
um die neue Unterdecke zu befestigen ist die
bestehende Decke auf Holzlattung
punktuell zu öffnen.
z.B. Öffnung von ca. 20x20cm
Das abgebrochene Material aufnehmen aus dem Gebäude
transportieren und fachgerecht entsorgen.
inkl. Entsorgungskosten.
Menge: 35,000 m²

**01.53 Zulage für die Kapselung von Einbauspots (Brandschutzhaube) F 90 / EI 90**
Zulage zur Position der Brandschutzunterdecke
(Promat-System 120.50 oder gleichwertig) für das
Herstellen von runden Deckenöffnungen und das Liefern
sowie fachgerechte Montieren von werkseitig
vorgefertigten oder bauseitig hergestellten
Brandschutzhauben (Spot-Kapselungen) über den
Einbauspots.

Die Schutzhaube muss vollkommen systemkonform zur Decke
ausgeführt sein und die Feuerwiderstandsklasse F 90 /
EI 90 (nach abP des Gesamtsystems) bei
Brandbeanspruchung von unten und von oben
vollumfänglich aufrechterhalten.

- Ausführung Gehäuse: Kapselung im Deckenhohlraum aus
PROMAXON®-Brandschutzbauplatten (Plattendicke
entsprechend den Systemvorgaben des Herstellers Promat
für die Decke 120.50).

Inklusive des maßgenauen Herstellens der runden
Lochausschnitte in der Brandschutzdecke
Einschließlich aller eventuell erforderlichen lokalen
Auswechslungsarbeiten oder zusätzlichen Abhänger an der
Metall-Unterkonstruktion im Nahbereich des Spots, aller
Befestigungsmittel, systemkonformer Verspachtelung
sowie Lohn und Material.

Bohrungen im Element, Durchmesserca 60- 140m
herstellen.

Deckenhöhe ca. 2,40 m

Bohrung ca. 68mm Durchmesser:
OG Treppenhaus 3x Präsenz- u. Rauchmelder

Bohrung ca. 78mm Durchmesser Einbaudownlights:
OG Treppenhaus: 10 Stück

Einbauleuten müssen zwingend mit geprüftem Promat
Brandschutzgehäuse oder ähnliches ummantelt werden

Leitprodukt: Promat®-Spot-Kapselung / Haube für
Unterdecke Konstruktion 120.50oder gleichwertiges, im
Rahmen des abP der Decke zugelassenes Systemprodukt.

angebotenes Produkt:
'.........'
(Angabe Bieter)
Menge: 13,000 Stk

**01.54 Revisionsklappe F 90 / EI 90 400 x 400 mm**
*** Bezugsbeschreibung
Liefern und montieren von werksmäßig vorgefertigten
Brandschutz-Revisionsklappen, feuerbeständig, als
systemgebundene Komponente zum Einbau in die
selbstständige Brandschutzunterdecke Promat-System
120.50  oder gleichwertig (Feuerwiderstandsklasse F
90-A nach abP). Geprüft für Brandbeanspruchung sowohl
von unten (aus dem Raum) als auch von oben (aus dem
Deckenhohlraum).

Nennmaß: 400 x 400 mm

Verschluss: Flächenbündiger Drehverschluss mit
umlaufender Brandschutz-Dichtung.

Montage: Einbau streng nach den
Verarbeitungsrichtlinien des Herstellers Promat und dem
zugehörigen Verwendbarkeitsnachweis (abP). Die Montage
erfolgt inklusive des systemzugehörigen
Promat-Einbaurahmens; eine zusätzliche
Mineralwollauflage ist laut Systemnachweis nicht
erforderlich.

Beanspruchungsklasse: Beanspruchungsklasse B nach DIN
EN 13964, Tab. 7.

Einschließlich aller statisch und brandschutztechnisch
erforderlichen Auswechslungsarbeiten an der
Metall-Deckenunterkonstruktion (handelsübliche
C-Deckenprofile und Abhänger), aller systemkonformen
Befestigungselemente (z.B.
Promat®-Schnellbauschrauben), Fugenspachtelung mit
Promat®-Fertigspachtelmasse im Übergangsbereich zur
Decke sowie der Übergabe einer
Fachunternehmererklärung, inklusive Lohn und Material.

Leitprodukt: Promat®-Revisionsklappe für Unterdecke
Konstruktion 120.50 (Maß 400 x 400 mm)oder
gleichwertiges, exakt für dieses Gesamtsystem
zugelassenes Systemprodukt des Herstellers Promat.

angebotenes Produkt:

'.........'
(vom Bieter auszufüllen)
Menge: 1,000 Stk

**01.55 Revisionsklappe F 90 / EI 90 500x500mm**
*** wie Position 01.54
in der Größe 500x500mm
Menge: 1,000 Stk

**01.56 schräg abgehängte Unterdecke F90-AB, von unten**
Herstellen einer schräg abgehängten Unterdecke mit
Feuerwiderstandsklasse F90-A nach DIN 4102-2,
Brandbeanspruchung von unten, einschließlich aller
Anschlüsse an flankierende Bauteile.

Die Leistung umfasst:

  Liefern und fachgerechtes Montieren einer schräg
abgehängten Unterdecke auf Metall-Unterkonstruktion
(verzinkte Stahlblechprofile, z. B. CD-Profile) mit
geeigneten, winkelverstellbaren Abhängern und
Befestigungsmitteln, an der tragenden Decke /
Dachkonstruktion befestigt.

Das Abhängesystem mit entsprechenden
Brandschutztechnischen Anforderungen F90 AB für die
Montage der Abhangdecke ist in den Preis mit
einzukalkulieren.

  Bekleidung mit nichtbrennbaren Brandschutzplatten
(A1) aus Calciumsilikat / Silikat (z. B. Promat
PROMATECT-H / PROMAXON-Typ A oder gleichwertig), Dicke
und Lagenanzahl gemäß allgemeinem bauaufsichtlichem
Prüfzeugnis (ABP) für F90-A; Ausführung auch für
geneigte Flächen entsprechend den Herstellervorgaben.

  Einhaltung der im Prüfzeugnis geforderten
Konstruktionsparameter (Profilabstände,
Abhängerabstände, Plattenstöße, Randanschlüsse,
Mindestabhängehöhe) auch bei schräger Deckenführung;
lichte Raumhöhe ca. 2,40 m bis 3,8m.

  Fugenlose, dichte Ausführung der Plattenstöße und
Anschlüsse an Wände, Schächte und Durchdringungen; alle
Fugen und Randanschlüsse brandschutzgerecht schließen.

  Erbringen der erforderlichen Nachweise (ABP /
Systemblatt) für die ausgeführte schräg abgehängte
Unterdecke F90-A; Ausführung durch einen im Brandschutz
erfahrenen Fachbetrieb.

Abrechnung: je m² fertiger schräg abgehängter
Unterdecke F90-A inkl. Unterkonstruktion, Befestigung,
Platten, Fugen, Anschlüssen und Nachweisen
 einschlisslich erforderliches schutzgerüst /
 montagegerüst.

Verspachtelung der Gipsplatten gemäß Merkblatt Nr. 2
des Bundesverbandes der Gipsindustrie e.V.
Qualitätsstufe Q3 Verspachtelung,
Verarbeitung gemäß DIN 18181. Die Ausführung erfolgt
unter Verwendung von DIN EN 13963, Spachtelmaterial
Uniflott Typ 4B oder alternativ Fügenfüller Typ 3B.
Ausführung gemäß Knauf System-Datenblatt D11.de.
System: Knauf Plattendecke D112.de, oder gleichwertig

Diese Ausführung ist eine Erweiterung zum
Verwendbarkeitsnachweis Brandschutz.
Vorherige Abstimmung gem. Knauf Brandschutzordner,
Abschnitt Nutzungshinweise empfohlen.

Leitprodukt:
Promat-System 120.50 oder gleichwertig

angebotenes Produkt:

'.........'
(vom Bieter auszufüllen)
Menge: 14,000 m²

**01.57 Zulage für die Kapselung von Einbauspots (Brandschutzhaube) F 90 / EI 90**
Zulage zur Position der Brandschutzunterdecke
(Promat-System 120.50 oder gleichwertig) für das
Herstellen von runden Deckenöffnungen und das Liefern
sowie fachgerechte Montieren von werkseitig
vorgefertigten oder bauseitig hergestellten
Brandschutzhauben (Spot-Kapselungen) über den
Einbauspots.

Die Schutzhaube muss vollkommen systemkonform zur Decke
ausgeführt sein und die Feuerwiderstandsklasse F 90 /
EI 90 (nach abP des Gesamtsystems) bei
Brandbeanspruchung von unten und von oben
vollumfänglich aufrechterhalten.

- Ausführung Gehäuse: Kapselung im Deckenhohlraum aus
PROMAXON®-Brandschutzbauplatten (Plattendicke
entsprechend den Systemvorgaben des Herstellers Promat
für die Decke 120.50).

Inklusive des maßgenauen Herstellens der runden
Lochausschnitte in der Brandschutzdecke
Einschließlich aller eventuell erforderlichen lokalen
Auswechslungsarbeiten oder zusätzlichen Abhänger an der
Metall-Unterkonstruktion im Nahbereich des Spots, aller
Befestigungsmittel, systemkonformer Verspachtelung
sowie Lohn und Material.

Bohrungen im Element, Durchmesserca 60- 140m
herstellen.

Deckenhöhe ca. 3,2 m -4,30m
Neigungswinkel ca. 15°

Bohrung ca. 68mm Durchmesser:
OG Treppenhaus 1x Präsenz- u. Rauchmelder

Bohrung ca. 78mm Durchmesser Einbaudownlights:
OG Treppenhaus: 2 Stück

Einbauleuten müssen zwingend mit geprüftem Promat
Brandschutzgehäuse oder ähnliches ummantelt werden

Leitprodukt: Promat®-Spot-Kapselung / Haube für
Unterdecke Konstruktion 120.50oder gleichwertiges, im
Rahmen des abP der Decke zugelassenes Systemprodukt.

angebotenes Produkt:
'.........'
( Angabe Bieter)
Menge: 3,000 Stk

**01.58 horizontal abgehängte Decke mit Gipskartonplatten ,mind. schwerentflammbar**
Montage der Abhgandecken, EG waagrecht als abgehängten
Gipskartondecken, an  BSP-Decke und bestehender
Stahlbetondecke mit
Schnellabhängern und doppeltem Schienenrost montiert
und oberflächenfertig in Qualitätsstufe Q 3
hergestellt.
Erforderliche Gerüste sind einzurechnen.

Ausführung zeitversetzt in mind. 2 Arbeitsabschnitten.

Einbauhöhe: 2,5m
Abhanghöhe: ca. 12,5cm- 50cm

Beplankung:
Decklage/Bekleidung aus Gipsplatten GKFI DIN 18180 bzw.
Typ DFH2IR EN 520: bspw. Knauf Diamant,
einlagig, Plattendicke 12,5 mm,
Verarbeitung gemäß DIN 18181,
Oberflächenqualität Q3

Unterkonstruktion inkl. Abhänger:
Ausführung der Unterkonstruktion aus verzinkten
Stahlblechprofilen DIN 18182-1,
Als Grund- und Tragprofile CD 60/27,
Befestigung mit im System geeigneten Abhangelementen
(bspw. Noninus Abhänger) sowie bauaufsichtlich
zugelassenen Befestigungsmitteln.
inkl. Einbringen einer Dämmschicht aus
Holzweichfaserdämmung nach DIN EN 13171, Dicke 30 mm
Montage auf BSP-Deckenelement/ bestehende
Holzbalkendecke und Bestands-.Stahlbetondecke

Das Abhängesystem mit entsprechenden
Brandschutztechnischen Anforderungen für die Montage
der Abhangdecke ist in den Preis mit einzukalkulieren.

Befestigung: Platten gemäß Herstellerangaben
verschrauben (Abstand, Randabstände, Stoßversatz), alle
Stöße und Anschlüsse spachtelgerecht ausführen

Brandverhalten: Baustoffklasse mindestens B1
(schwerentflammbar) nach DIN 4102-1; Gipskartonplatten
erfüllen diese Anforderung (A2 / B1 je nach
Ausführung).

Anschlüsse: Ringsum an Wänden und Durchdringungen mit
elastischen Randprofilen / Dehnfugen anschließen;
erforderliche Ausschnitte für Leuchten, Lüftung,
Sprinkler etc. vorsehen.

Nachweise: Technische Merkblätter und
Verwendbarkeitsnachweise (abP / Ü-Zeichen) der
Gipskartonplatten und der Unterkonstruktion vorhalten
und auf Anforderung vorlegen.

Fabrikat: bspw. Knauf Plattendecke D112
mit Beplankung Knauf Diamant oder gleichwertig

angebotenes Produkt:

'.........'
(vom Bieter auszufüllen)
Menge: 75,000 m²

**01.59 Zulage, Herstellen von runden Ausschnitten**
Herstellen von runden Ausschnitten.
Ausführung an vorbeschriebenen Deckensystem.
Deckenhöhe 2,50m im EG und 2,40 im OG

Bohrungen im Element, Durchmesserca 60- 140m
herstellen.

Bohrung ca. 68mm Durchmesser:
EG 4x Präsenz- u. Rauchmelder

Bohrung ca. 78mm Durchmesser Einbaudownlights:
EG: 30 Stück
Menge: 34,000 Stk

**01.60 Revisionsklappe F 90 / EI 90 400 x 400 mm**
Liefern und montieren von werksmäßig vorgefertigten
Brandschutz-Revisionsklappen, feuerbeständig, als
systemgebundene Komponente zum Einbau in die
selbstständige Brandschutzunterdecke Promat-System
120.50  oder gleichwertig (Feuerwiderstandsklasse F
90-A nach abP). Geprüft für Brandbeanspruchung sowohl
von unten (aus dem Raum) als auch von oben (aus dem
Deckenhohlraum).

Nennmaß: 400 x 400 mm

Verschluss: Flächenbündiger Drehverschluss mit
umlaufender Brandschutz-Dichtung.

Montage: Einbau streng nach den
Verarbeitungsrichtlinien des Herstellers Promat und dem
zugehörigen Verwendbarkeitsnachweis (abP). Die Montage
erfolgt inklusive des systemzugehörigen
Promat-Einbaurahmens; eine zusätzliche
Mineralwollauflage ist laut Systemnachweis nicht
erforderlich.

Beanspruchungsklasse: Beanspruchungsklasse B nach DIN
EN 13964, Tab. 7.

Einschließlich aller statisch und brandschutztechnisch
erforderlichen Auswechslungsarbeiten an der
Metall-Deckenunterkonstruktion (handelsübliche
C-Deckenprofile und Abhänger), aller systemkonformen
Befestigungselemente (z.B.
Promat®-Schnellbauschrauben), Fugenspachtelung mit
Promat®-Fertigspachtelmasse im Übergangsbereich zur
Decke sowie der Übergabe einer
Fachunternehmererklärung, inklusive Lohn und Material.

Leitprodukt: Promat®-Revisionsklappe für Unterdecke
Konstruktion 120.50 (Maß 400 x 400 mm)oder
gleichwertiges, exakt für dieses Gesamtsystem
zugelassenes Systemprodukt des Herstellers Promat.

angebotenes Produkt:

'.........'
(vom Bieter auszufüllen)
Menge: 1,000 Stk

**01.61 Mehraufwand Beleuchtung**
Die Beleuchtung in der abgehängten Decke wird bauseits
durch
den Elektriker erbracht.Die Beleuchtungskörper sitzen
Flächenbündig in der GK Decke. Die GK Platten
sind mit 4mm Fuge an den Beleuchtungskörper zu
montieren bzw. an die Beleuchtung heranzuführen.
Der Aufwand für das exakte heranführen der
Akustikpaneele an den Beleuchtung in verschiedenen
Größen ist in dieser Position einzukalkulieren.
Menge: 5,000 Stk

**01.62 Holzwolle Akustikplatten Abhangdecke Holzwolle Akustikplatten Abhangdecke**
Akustikplatten aus magnesitgebundener Holzwolle nach EN
13964 und nach WW EN 13168-L4-W2-T2-S2-P2-Cl3.

Faserbreite: 1 mm
Baustoffklasse: Klasse B-s1, d0 nach DIN-EN 13501-1
Format: 1200x600 mm
Plattendicke: d=25mm
Kantenausführung: allseitig gerade Kante
Farbe: Beige, Naturton
Schallabsorption: aw=0,9 der Gesamtkonstruktion
nach EN ISO 11654

Die fertige Unterkante der Decke ist bei einer lichten
Raumhöhe von ca. 2,50 m herzustellen. Die Abhängehöhe
zwischen vorhandener Rohdecke ( Brettsperrholzdecke)
und Unterkante der fertigen Deckenbekleidung beträgt je
nach örtlicher Gegebenheit ca. 13 bis 36 cm.

Ausführung erfolgt horizontal abgehängt unter
Brettsperrholzdecke im Erdgeschoss Bauteil West

Die Platten sind mit sichtbarer, strukturierter
Oberfläche und im wilden Verband zu verlegen.
Plattenstöße sind ohne durchlaufende Kreuzfugen, mit
versetzten Fugen und entsprechend den
Verlegevorschriften des Herstellers auszuführen.
Befestigungsmittel sind systemgerecht,
korrosionsgeschützt und mit geeigneten sichtbaren bzw.
zur Plattenoberfläche passenden Köpfen auszuführen.
Zu den aufgehenden Wänden ist eine mittels
beschichtetem Kantholz hinterlegte umlaufende
Schattenfuge von ca 15 mm fluchtgerecht herzustellen
und einzukalkulieren

Ausführungsort: in unterschiedlichen Räumen EG Anbau
West in folgenden Räumen_ Sommerküche, WC Herren, WC
Damen, Barrierefreies WC; Flur Neubau

Gleichmäßige Oberflächenbeschaffenheit durch Produktion
im Endlosstrangverfahren in einer Doppelbandformanlage.
Baubiologisch geprüftes und empfohlenes Produkt (IBR)
Emissionsarmes Produkt, nachgewiesen nach
AgBB/DIBt-Methode (Blauer Engel) PEFCTM zertifizierte
Holzwolle

In die Positon ist folgendes mit einzukalkulieren:
das gesamte erforderliche Material und die fix und
fertige Montage an der Decke ohne Unterschied der Lage
der Geschoße und der Raumhöhe,

Folgende eventuelle Mehrkosten sind einzuberechnen:

- Auswechslungsarbeiten an der Unterkonstruktion plus
die Anarbeitung der Platten an Belüftungsschlitze,
Dehnfugen, Öffnungen, Leuchten etc.,
soweit sie nicht gesondert vergütet werden.

-Das Anarbeiten sowie Herumarbeiten um Leitungsführung
wie ELT Trassen und Lüftungsleitungen.

- die farbliche Nachbehandlung nachträglich
hergestellter Schnittkanten, bzw. Faserausbrüchen etc.

-Der Anschluss an die Wand ist mittels Schattenfuge,
schwarz, ca. 8mm auszuführen.

Dies ist in die Position einzukalkulieren.
Ein Muster des vorzusehenden Materials mind. in der
Größe 50x50cm inkl. Verschraubung ist nach Aufforderung
der Architekten vorzulegen, dies ist in die Position
einzukalkulieren.

Leitprodukt:
HERADESIGN® superfine
oder gleichwertig

angebotenes Produkt:
'.........'

(vom Bieter auszufüllen)

Einzelraumgrössen:

Sommerküche  ca 24 m2
WC Damen  ca 21 m2
WC Herren ca 17 m2
Beh WC ca 7 m2
Flur ca  16 m2
Menge: 85,000 m²

**01.63 Unterkonstruktion Abhangdecken pos vor**
Nonius-Abhängesystem für die Montage einer abgehängten
Decke mit zementgebundenen Holzwolleplatten, z. B.
Heraklith oder gleichwertig, (wie zuvor beschrieben)
liefern und fachgerecht montieren.

Das Abhängesystem ist für eine Abhängehöhe von ca. 13-
36cm  zwischen Unterkante vorhandener Rohdecke und
Unterkante der fertigen Deckenbekleidung auszubilden.
Die fertige lichte Raumhöhe beträgt ca. 2,50 m.
Montage entsprechend der unterschiedlichen Abhanghöhen
mittels geeignetem Abhangsystem siehe
folgende Position.

Montage auf BSP-Deckenelemente

Ausführung mit:

  Nonius-Oberteilen bzw. Noniusabhängern.

  Nonius-Unterteilen passend zur gewählten
Tragkonstruktion.

  Nonius-Verbindern und Sicherungssplinten.

  Verzinkten CD-Deckenprofilen bzw. systemgerechten
Trag- und Montageprofilen.

  UD-Randprofilen oder gleichwertiger
Randanschlussausbildung.

  Geeigneten Befestigungsmitteln für die vorhandene
Rohdecke.

  Erforderlichen Längs- und Kreuzverbindern.

  Randanschlüssen, Auswechslungen und Verstärkungen.

  Sämtlichen erforderlichen Klein- und
Verbindungsteilen.

Die Befestigungsmittel, Abhänger und Profile sind
entsprechend dem vorhandenen Untergrund, dem
Eigengewicht der Deckenbekleidung sowie sämtlichen
Zusatzlasten zu bemessen. Die Montage ist nach den
Vorgaben des Herstellers und einem geprüften bzw.
statisch nachgewiesenen Deckensystem auszuführen.

Die Abhänger müssen mindestens der erforderlichen
Tragfähigkeitsklasse gemäß DIN EN 13964 bzw. DIN 18168
entsprechen. Für die ausgeschriebene Konstruktion ist
mindestens eine zulässige Tragfähigkeit von 0,40 kN je
Abhängepunkt vorzusehen, sofern der Systemnachweis
keine geringere Tragfähigkeitsklasse zulässt. Die
tatsächlich erforderlichen Abstände der Noniusabhänger,
Hauptprofile und Montageprofile sind vom Auftragnehmer
anhand des gewählten Systems und der tatsächlichen
Deckengewichte festzulegen und vor Montage vorzulegen.

Die Unterkonstruktion ist so auszurichten, dass die
Deckenbekleidung im wilden Verband eben, flucht- und
höhengerecht bei einer fertigen Unterkante von ca. 2,50
m montiert werden kann. Unebenheiten der Rohdecke sind
durch höhenverstellbare Noniusabhänger auszugleichen.

Zusatzlasten berücksichtigen

Die Konstruktion ist einschließlich der zu erwartenden
Zusatzlasten für Einbauleuchten, Revisionsöffnungen,
Lautsprecher, Lüftungsauslässe und sonstige Einbauten
zu planen. Einbauleuchten und sonstige Einbauteile
dürfen nicht ausschließlich an der Deckenbekleidung
befestigt werden, sondern sind, soweit erforderlich,
über eine geeignete Zusatz- oder Wechselkonstruktion an
der Unterkonstruktion bzw. an der Rohdecke abzutragen.

Für Revisionsöffnungen und Einbauleuchten sind
erforderliche Auswechslungen, Verstärkungen und
zusätzliche Noniusabhänger als Zulagepositionen
vorzusehen. Die Abstände und Tragfähigkeiten müssen so
gewählt werden, dass auch im Bereich von Öffnungen und
Einbauten keine unzulässigen Verformungen entstehen.
Herstellerunterlagen weisen darauf hin, dass
Abhängerabstände von Tragprofil, Plattenart,
Plattendicke, Deckengewicht und Zusatzlasten abhängig
sind

- Holz-UK ist als Abschlussleiste bis an die Wände/
Einbaumöbel heranzufürhen
- Eine Schattenfuge von ca. 8mm ist umlaufend zum
Wandanschluss herzustellen. Die Schattenfuge ist
schwarz auszubilden.
Menge: 85,000 m²

**01.64 Zulage Deckenabschlussprofil**
Liefern und Montieren von eloxierten Aluminiumprofilen
56/42mm als seitlicher Abschluss der freien
Deckenränder.

Profile sind passend abzulängen und in den Ecken auf
Gehrung zu schneiden.

Bei geeigente Befestigung ist in die Position
einzukalkulieren.

Farbton: schwarz n.A. Architekt

Leitprodukt:
HERADESIGN® Abschlussprofil 56/4

oder gleichwertig

angebotenes Produkt:
'.........'
(vom Bieter auszufüllen)
Menge: 10,000 lfm

**01.65 Zulage, Herstellen von runden Ausschnitten**
Zulage zur Akustikdecke

Bohrungen im Element, Durchmesserca 60- 140m
herstellen.

Deckenhöhe ca. 2,50 m

Bohrung ca. 68mm Durchmesser:
EG 10 x Präsenz- u. Rauchmelder

Bohrung ca. 135mm Durchmesser:
Lüftungsauslässe
EG: 10Stück

Bohrung ca. 78mm Durchmesser Einbaudownlights:
EG: 50 Stück
Menge: 70,000 Stk

**01.66 Revisionsklappe 400x400**
Revisionsklappe 400 x 400 mm
Liefern und Montieren von Revisionsklappen,
Format 400 x 400 x 25, mit Drehverschluss, bekleidet
mit Akustikplatten aus magnesitgebundener Holzwolle,
wie unter Pkt. 1.0. spezifiziert.
Montage nach Richtlinien des Herstellers.
Beanspruchungsklasse B nach DIN EN 13964, Tab. 7
Inklusive erforderlicher Auswechslungsarbeiten an der
Unterkonstruktion, inklusive Lohn und Material.
Leitprodukt:

HERADESIGN® Revisionsklappe 400/400
oder gleichwertig

angebotenes Produkt:
Menge: 5,000 Stk

**01.67 Revisionsklappe Decken, 500x500**
Wie Position vor jedoch:
in der Größe 500x500mm
Menge: 1,000 Stk

**01.68 Verlegeplan Abhangdecken**
verlegeplan abhangdecken
von den zuvor genannten abhangdecken ist vor montage
ein verlegeplan
herzustellen aus dem die fugenteilung erkennbar ist.
der plan ist den planer vor montage vorzulegen .
ausführung nur nach freigegeben plan durch planer.
Menge: 1,000 Psch

### Titel 02 Brandschutzbekleidungen

**02.1 Brandschutzbekleidung F90 Stahlstütze HEB 120**
Herstellen einer Brandschutzbekleidung für Stahlstütze
HEB 120, mit
Promat System oder gleichwertig
Promat PROMATECT-H / PROMATECT-L
Stahlträger-Bekleidung ohne Unterkonstruktion
oder gleichwertig nach Herstellerangaben

Brandschutztechnische Anforderungen an die Bekleidung,
Feuerwiderstandsklasse 90 Minuten nach DIN EN 13381-4.

Verwendete Profilart nach DIN EN 10025-1:
1 Stück
HEB 120
Stahlstütze ca. 2,8m hoch

Stütze steht auf Beton Rohfussboden und oben liegt ein
Stahlträger HEB 160 auf, der ebenfalls F90
Brandschutzbekleidung bekommt.

D-03.8 Detailschnitt durch HEB160 im Bereich Stütze HEB
120

Die Leistung umfasst:

-Liefern und fachgerechtes Montieren einer vierseitigen
Brandschutzbekleidung für Stahlträger HEB 120 nicht
brennbaren, faserverstärkten Gipsplatten GM-F gem. DIN
EN 15283-1 Brandverhalten A1 DIN EN 13501-1:
z. B. Calciumsilikat-Platten (Promat PROMATECT-H /
PROMATECT-L oder gleichwertig), Dicke und Lagenanzahl
gemäß allgemeinem bauaufsichtlichem Prüfzeugnis (ABP)
für F90-A.

-Unterkonstruktion / Befestigung mit geeigneten
Metallprofilen und Stützenclips bzw. direkter
Verschraubung gemäß Systemvorgaben; Befestigungsmittel
und Abstände nach Prüfzeugnis.

-Dichte, fugenlose Ausführung der Plattenstöße und
Anschlüsse an angrenzende Bauteile (Wände, Decken,
andere Stahlbauteile); alle Fugen, Befestigungspunkte
und Randanschlüsse brandschutzgerecht schließen (z. B.
mit geeignetem Brandschutzspachtel / -mörtel).

-Sicherstellen, dass der bekleidete Träger im Brandfall
die geforderte Feuerwiderstandsdauer von 90 Minuten
(F90-A) erreicht; Ausführung entsprechend dem
nachgewiesenen System für HEB-Profile.

-Erbringen der erforderlichen Nachweise (ABP /
Systemblatt) für die ausgeführte Trägerbekleidung
F90-A; Ausführung durch einen im Brandschutz erfahrenen
Fachbetrieb.

Mehraufwand  für das Anpassen der Beplankung
Stoßbereich von Stütze und Unterzug Stahlträger HEB 160
 ist  einzukalkulieren.

angebotenes Produkt:
'.........'
(vom Bieter auszufüllen)
Menge: 2,000 m²

**02.2 Brandschutzbekleidung F90 Stahlträger HEB 160**
erstellen einer Brandschutzbekleidung für Stahlträger
Typ HEB 160, mit
Promat System oder gleichwertig
Promat PROMATECT-H / PROMATECT-L
Stahlträger-Bekleidung ohne Unterkonstruktion
oder gleichwertig nach Herstellerangaben

Brandschutztechnische Anforderungen an die Bekleidung,
Feuerwiderstandsklasse F90-A nach DIN 4102-4,
dreiseitig (Steg und Unterflansche), einschließlich
aller Anschlüsse an angrenzende Bauteile.

Verwendete Profilart nach DIN EN 10025-1:
HEB 160
Einzellänge Träger: ca.1,80m

Einbauort: EG, Eingangsbereich Nord zwischen
Stahlstütze HEB120 und Aufzugsschacht (Stahlbetonwand)

Die Leistung umfasst:

-Liefern und fachgerechtes Montieren einer dreiseitigen
Brandschutzbekleidung für Stahlträger HEB 160 nicht
brennbaren, faserverstärkten Gipsplatten GM-F gem. DIN
EN 15283-1 Brandverhalten A1 DIN EN 13501-1:
z. B. Calciumsilikat-Platten (Promat PROMATECT-H /
PROMATECT-L oder gleichwertig), Dicke und Lagenanzahl
gemäß allgemeinem bauaufsichtlichem Prüfzeugnis (ABP)
für F90-A.

-Unterkonstruktion / Befestigung mit geeigneten
Metallprofilen und Stützenclips bzw. direkter
Verschraubung gemäß Systemvorgaben; Befestigungsmittel
und Abstände nach Prüfzeugnis.

-Dichte, fugenlose Ausführung der Plattenstöße und
Anschlüsse an angrenzende Bauteile (Wände, Decken,
andere Stahlbauteile); alle Fugen, Befestigungspunkte
und Randanschlüsse brandschutzgerecht schließen (z. B.
mit geeignetem Brandschutzspachtel / -mörtel).

-Sicherstellen, dass der bekleidete Träger im Brandfall
die geforderte Feuerwiderstandsdauer von 90 Minuten
(F90-A) erreicht; Ausführung entsprechend dem
nachgewiesenen System für HEB-Profile.

-Erbringen der erforderlichen Nachweise (ABP /
Systemblatt) für die ausgeführte Trägerbekleidung
F90-A; Ausführung durch einen im Brandschutz erfahrenen
Fachbetrieb.

Stahlträger hängt an einer Seite an Aufzugsschacht
Stahlbeton und liegt auf HEB 120 Stütze auf.
Der Mehraufwand für das Zusammenführen der Beplankungen
am Stoß der beiden Stahlträger (HEB 160 ist
hier einzurechnen.

angebotenes Produkt:
'.........'
(vom Bieter auszufüllen)
Menge: 1,000 m²

**02.3 Brandschutzbekleidung F90 Stahlträger HEB 160**
erstellen einer Brandschutzbekleidung für Stahlträger
Typ HEB 160, mit
Promat System oder gleichwertig
Promat PROMATECT-H / PROMATECT-L
Stahlträger-Bekleidung ohne Unterkonstruktion
oder gleichwertig nach Herstellerangaben

Brandschutztechnische Anforderungen an die Bekleidung,
Feuerwiderstandsklasse F90-A nach DIN 4102-4,
dreiseitig (Steg und Unterflansche), einschließlich
aller Anschlüsse an angrenzende Bauteile.

Verwendete Profilart nach DIN EN 10025-1:
HEB 160
Einzellänge Träger: ca.2,3m

Einbauort: EG, im Bereich Brandwand zwischen Anbau West
und Treppenhaus,
Anschluss an Bestandsbauerwerk und liegt auf auf
Stahlbetonstütze und Stütze HEB 120

Mehraufwand für das Zusammenführen der Beplankungen am
Stoß der beiden Stahlträger (HEB 160) ist
hier einzurechnen,ebenso der Anschluss ans
Bestandsmauerwerk.

Mehraufwand  für das Anpassen der Beplankung
Stoßbereich von Stütze und Unterzug Stahlträger HEB 160
ist ebenso einzukalkulieren.

Siehe Details D-03.5 Detailschnitt durch HEB 160 im
Bereich Tür IT 005,
D-03.6 Detailschnitt durch HEB 160 im Bereich Brandwand
im Bereich Stahlbetonstütze,
D-03.7 Detailschnitt durch HEB160 im Bereich
Metallständerwand als nichttragende Brandwand mit
einseitiger GIS Wand,
D-03.8 Detailschnitt durch HEB160 im Bereich Stütze HEB
120

Die Leistung umfasst:

-Liefern und fachgerechtes Montieren einer dreiseitigen
Brandschutzbekleidung für Stahlträger HEB 160 nicht
brennbaren, faserverstärkten Gipsplatten GM-F gem. DIN
EN 15283-1 Brandverhalten A1 DIN EN 13501-1:
z. B. Calciumsilikat-Platten (Promat PROMATECT-H /
PROMATECT-L oder gleichwertig), Dicke und Lagenanzahl
gemäß allgemeinem bauaufsichtlichem Prüfzeugnis (ABP)
für F90-A.

-Unterkonstruktion / Befestigung mit geeigneten
Metallprofilen und Stützenclips bzw. direkter
Verschraubung gemäß Systemvorgaben; Befestigungsmittel
und Abstände nach Prüfzeugnis.

-Dichte, fugenlose Ausführung der Plattenstöße und
Anschlüsse an angrenzende Bauteile (Wände, Decken,
andere Stahlbauteile); alle Fugen, Befestigungspunkte
und Randanschlüsse brandschutzgerecht schließen (z. B.
mit geeignetem Brandschutzspachtel / -mörtel).

-Sicherstellen, dass der bekleidete Träger im Brandfall
die geforderte Feuerwiderstandsdauer von 90 Minuten
(F90-A) erreicht; Ausführung entsprechend dem
nachgewiesenen System für HEB-Profile.

-Erbringen der erforderlichen Nachweise (ABP /
Systemblatt) für die ausgeführte Trägerbekleidung
F90-A; Ausführung durch einen im Brandschutz erfahrenen
Fachbetrieb.

angebotenes Produkt:
'.........'
(vom Bieter auszufüllen)
Menge: 1,500 m²

**02.4 Brandschutzbekleidung F90 Stahlträger HEB 140**
erstellen einer Brandschutzbekleidung für Stahlträger
Typ HEB 140, mit
Promat System oder gleichwertig
Promat PROMATECT-H / PROMATECT-L
Stahlträger-Bekleidung ohne Unterkonstruktion
oder gleichwertig nach Herstellerangaben

Brandschutztechnische Anforderungen an die Bekleidung,
Feuerwiderstandsklasse F90-A nach DIN 4102-4,
dreiseitig (Steg und Unterflansche), einschließlich
aller Anschlüsse an angrenzende Bauteile.

Angrenzende Bauteile:
-seitlich Bestandswand Mauerwerk
-oben: Anschluss Stahlbetondecke

Verwendete Profilart nach DIN EN 10025-1:
HEB 140
Einzellänge: ca.1,60m

Ort: EG auf Achse C

Die Leistung umfasst:

-Liefern und fachgerechtes Montieren einer dreiseitigen
Brandschutzbekleidung für Stahlträger HEB 160 nicht
brennbaren, faserverstärkten Gipsplatten GM-F gem. DIN
EN 15283-1 Brandverhalten A1 DIN EN 13501-1:
z. B. Calciumsilikat-Platten (Promat PROMATECT-H /
PROMATECT-L oder gleichwertig), Dicke und Lagenanzahl
gemäß allgemeinem bauaufsichtlichem Prüfzeugnis (ABP)
für F90-A.

-Unterkonstruktion / Befestigung mit geeigneten
Metallprofilen und Stützenclips bzw. direkter
Verschraubung gemäß Systemvorgaben; Befestigungsmittel
und Abstände nach Prüfzeugnis.

-Dichte, fugenlose Ausführung der Plattenstöße und
Anschlüsse an angrenzende Bauteile (Wände, Decken,
andere Stahlbauteile); alle Fugen, Befestigungspunkte
und Randanschlüsse brandschutzgerecht schließen (z. B.
mit geeignetem Brandschutzspachtel / -mörtel).

-Sicherstellen, dass der bekleidete Träger im Brandfall
die geforderte Feuerwiderstandsdauer von 90 Minuten
(F90-A) erreicht; Ausführung entsprechend dem
nachgewiesenen System für HEB-Profile.

-Erbringen der erforderlichen Nachweise (ABP /
Systemblatt) für die ausgeführte Trägerbekleidung
F90-A; Ausführung durch einen im Brandschutz erfahrenen
Fachbetrieb.

angebotenes Produkt:
'.........'
(vom Bieter auszufüllen)
Menge: 1,000 m²

**02.5 Brandschutzbekleidung F90 Stahlträger HEB 140**
erstellen einer Brandschutzbekleidung für Stahlträger
Typ HEB 140, mit
Promat System oder gleichwertig
Promat PROMATECT-H / PROMATECT-L
Stahlträger-Bekleidung ohne Unterkonstruktion
oder gleichwertig nach Herstellerangaben

Brandschutztechnische Anforderungen an die Bekleidung,
Feuerwiderstandsklasse F90-A nach DIN 4102-4,
dreiseitig (Steg und Unterflansche), einschließlich
aller Anschlüsse an angrenzende Bauteile.

Angrenzende Bauteile:
-seitlich Bestandswand Mauerwerk verputzt, und
Aufzugsschacht Stahlbeton
-oben: Anschluss Bestandsaußenwand

Verwendete Profilart nach DIN EN 10025-1:
HEB 140
Einzellänge: ca.1,50m

Die Leistung umfasst:

-Liefern und fachgerechtes Montieren einer dreiseitigen
Brandschutzbekleidung für Stahlträger HEB 160 nicht
brennbaren, faserverstärkten Gipsplatten GM-F gem. DIN
EN 15283-1 Brandverhalten A1 DIN EN 13501-1:
z. B. Calciumsilikat-Platten (Promat PROMATECT-H /
PROMATECT-L oder gleichwertig), Dicke und Lagenanzahl
gemäß allgemeinem bauaufsichtlichem Prüfzeugnis (ABP)
für F90-A.

-Unterkonstruktion / Befestigung mit geeigneten
Metallprofilen und Stützenclips bzw. direkter
Verschraubung gemäß Systemvorgaben; Befestigungsmittel
und Abstände nach Prüfzeugnis.

-Dichte, fugenlose Ausführung der Plattenstöße und
Anschlüsse an angrenzende Bauteile (Wände, Decken,
andere Stahlbauteile); alle Fugen, Befestigungspunkte
und Randanschlüsse brandschutzgerecht schließen (z. B.
mit geeignetem Brandschutzspachtel / -mörtel).

-Sicherstellen, dass der bekleidete Träger im Brandfall
die geforderte Feuerwiderstandsdauer von 90 Minuten
(F90-A) erreicht; Ausführung entsprechend dem
nachgewiesenen System für HEB-Profile.

-Erbringen der erforderlichen Nachweise (ABP /
Systemblatt) für die ausgeführte Trägerbekleidung
F90-A; Ausführung durch einen im Brandschutz erfahrenen
Fachbetrieb.

angebotenes Produkt:
'.........'
(vom Bieter auszufüllen)
Menge: 1,000 m²

**02.6 Brandschutzbekleidung F90 Stahlträger HEB 140**
erstellen einer Brandschutzbekleidung für Stahlträger
Typ HEB 140, mit
Promat System oder gleichwertig
Promat PROMATECT-H / PROMATECT-L
Stahlträger-Bekleidung ohne Unterkonstruktion
oder gleichwertig nach Herstellerangaben

Brandschutztechnische Anforderungen an die Bekleidung,
Feuerwiderstandsklasse F90-A nach DIN 4102-4,
dreiseitig (Steg und Unterflansche), einschließlich
aller Anschlüsse an angrenzende Bauteile.

Angrenzende Bauteile:
-seitlich Bestandswand Mauerwerk
-oben: Anschluss Bestandsaußenwand

Verwendete Profilart nach DIN EN 10025-1:
HEB 140
Einzellänge: ca.2,10m

Folgende Mehraufwand  ist mit einzuberechnen:
seitliche für Anpassung/ Aufdopplung mit Trockenbau
unter Berücksichtigung F90 A+M . Hohlräume sind mit
Steinwolle  SP > 1000°C auszufüllen.

Die Leistung umfasst:

-Liefern und fachgerechtes Montieren einer dreiseitigen
Brandschutzbekleidung für Stahlträger HEB 160 nicht
brennbaren, faserverstärkten Gipsplatten GM-F gem. DIN
EN 15283-1 Brandverhalten A1 DIN EN 13501-1:
z. B. Calciumsilikat-Platten (Promat PROMATECT-H /
PROMATECT-L oder gleichwertig), Dicke und Lagenanzahl
gemäß allgemeinem bauaufsichtlichem Prüfzeugnis (ABP)
für F90-A.

-Unterkonstruktion / Befestigung mit geeigneten
Metallprofilen und Stützenclips bzw. direkter
Verschraubung gemäß Systemvorgaben; Befestigungsmittel
und Abstände nach Prüfzeugnis.

-Dichte, fugenlose Ausführung der Plattenstöße und
Anschlüsse an angrenzende Bauteile (Wände, Decken,
andere Stahlbauteile); alle Fugen, Befestigungspunkte
und Randanschlüsse brandschutzgerecht schließen (z. B.
mit geeignetem Brandschutzspachtel / -mörtel).

-Sicherstellen, dass der bekleidete Träger im Brandfall
die geforderte Feuerwiderstandsdauer von 90 Minuten
(F90-A) erreicht; Ausführung entsprechend dem
nachgewiesenen System für HEB-Profile.

-Erbringen der erforderlichen Nachweise (ABP /
Systemblatt) für die ausgeführte
Stahlträgerbekleidungim bereich der Brandwand F90-A;+mB
Ausführung durch einen im Brandschutz erfahrenen
Fachbetrieb.

angebotenes Produkt:
'.........'
(vom Bieter auszufüllen)
Menge: 1,000 m²

**02.7 Zulage Türanschluss an eine Brandwand F90- A+mB- Trockenbau-Sturz (Höhe ca. 4 cm)**
Zulage Türanschluss an eine Brandwand F90- A+mB-
Trockenbau-Sturz (Höhe ca. 4 cm)

Herstellen des brandschutzgerechten Anschlusses einer
Tür an eine Brandwand F90-A+mB im Bereich des
Türsturzes, durch Ausfachen des Zwischenraums zwischen
Türoberkante und Stahlträger-Sturz (lichte Höhe ca. 4
cm) mit Trockenbau, unter Aufrechterhaltung des
Feuerwiderstands und der Anforderung "mit mB" der
Brandwand.

Die Leistung umfasst je Türöffnung:

  Einmessen und Herstellen eines Trockenbau-Sturzes /
Ausfachungselements zwischen Türoberkante und
Stahlträger-Sturz auf Metall-Unterkonstruktion (z. B.
UA/CW-Profile oder gleichwertig), standsicher und
verdrehsicher an den flankierenden Wänden und am
Stahlträger befestigt; Konstruktion so ausbilden, dass
die Anforderung "mit mB" erfüllt wird.

  Beplankung mit nichtbrennbaren Brandschutzplatten
(A1) in Dicke und Lagenanzahl gemäß Prüfzeugnis /
Systemzulassung für Brandwände F90-A+mB, z. B. GKF /
Feuerschutzplatten oder Calciumsilikat-Platten.

  Hohlraum (soweit vorhanden) mit nichtbrennbarer
Dämmung (Mineralwolle, A1) ausfüllen, sofern vom System
gefordert.

  Dichte, fugenlose Ausführung der Anschlüsse an
Türzarge, Brandwand und Stahlträger; alle Fugen, Stöße
und Randanschlüsse brandschutzgerecht und dicht
schließen (z. B. mit geeignetem Brandschutzspachtel /
Brandschutzfugenmaterial).

  Sicherstellen, dass der gesamte Türanschluss (inkl.
Sturz) den Feuerwiderstand F90-A+mB der Brandwand
aufweist; Ausführung nach Prüfzeugnis / abZ /
Systemblatt.

  Erbringen der erforderlichen Nachweise für den
ausgeführten Türanschluss in der Brandwand F90-A+mB;
Ausführung durch einen im Brandschutz erfahrenen
Fachbetrieb.

Abrechnung: je Stück Türanschluss (Trockenbau-Sturz /
Ausfachung zwischen Tür und Stahlträger) inkl.
Unterkonstruktion, Beplankung, Dämmung, Fugen,
Anschlüssen und Nachweisen.
Menge: 7,000 Stk

**02.8 Brandschutzbekleidung F90 A für Stahlträger Türsturz 2x HEA 100 in Brandwand**
Erstellen einer Brandschutzbekleidung für Stahlträger
Typ 2x HEA 100, mit
Promat System oder gleichwertig
Promat PROMATECT-H / PROMATECT-L
Stahlträger-Bekleidung ohne Unterkonstruktion
oder gleichwertig nach Herstellerangaben

Brandschutztechnische Anforderungen an die Bekleidung,
Feuerwiderstandsklasse F90-A nach DIN 4102-4,
dreiseitig (Steg und Unterflansche), einschließlich
aller Anschlüsse an angrenzende Bauteile.

Angrenzende Bauteile:
-seitlich Bestandswand Mauerwerk
-oben: Anschluss Bestandsaußenwand

Einbauort: Türsturz Innentür zw. Vereinsaal u. Flur zur
Küche

Verwendete Profilart nach DIN EN 10025-1:
2x HEA 100
Einzellänge: ca.1,15m

Die Leistung umfasst:

-Liefern und fachgerechtes Montieren einer dreiseitigen
Brandschutzbekleidung für Stahlträger HEB 160 nicht
brennbaren, faserverstärkten Gipsplatten GM-F gem. DIN
EN 15283-1 Brandverhalten A1 DIN EN 13501-1:
z. B. Calciumsilikat-Platten (Promat PROMATECT-H /
PROMATECT-L oder gleichwertig), Dicke und Lagenanzahl
gemäß allgemeinem bauaufsichtlichem Prüfzeugnis (ABP)
für F90-A in Brandwänden.

-Unterkonstruktion / Befestigung mit geeigneten
Metallprofilen und Stützenclips bzw. direkter
Verschraubung gemäß Systemvorgaben; Befestigungsmittel
und Abstände nach Prüfzeugnis.

-Dichte, fugenlose Ausführung der Plattenstöße und
Anschlüsse an angrenzende Bauteile (Wände, Decken,
andere Stahlbauteile); alle Fugen, Befestigungspunkte
und Randanschlüsse brandschutzgerecht schließen (z. B.
mit geeignetem Brandschutzspachtel / -mörtel).

-Sicherstellen, dass der bekleidete Träger im Brandfall
die geforderte Feuerwiderstandsdauer von 90 Minuten
(F90-A) erreicht; Ausführung entsprechend dem
nachgewiesenen System für HEB-Profile.

-Erbringen der erforderlichen Nachweise (ABP /
Systemblatt) für die ausgeführte
Stahlträgerbekleidungim bereich der Brandwand F90-A;+mB
Ausführung durch einen im Brandschutz erfahrenen
Fachbetrieb.

angebotenes Produkt:
'.........'
(vom Bieter auszufüllen)
Menge: 1,000 m²

**02.9 Brandschutzbekleidung F90 A für Stahlträger Türsturz 2x HEA 100 in Außenwand R90**
Erstellen einer Brandschutzbekleidung für Stahlträger
Typ 2x HEA 100, mit
Promat System oder gleichwertig
Promat PROMATECT-H / PROMATECT-L
Stahlträger-Bekleidung ohne Unterkonstruktion
oder gleichwertig nach Herstellerangaben

Brandschutztechnische Anforderungen an die Bekleidung,
Feuerwiderstandsklasse F90-A nach DIN 4102-4,
dreiseitig (Steg und Unterflansche), einschließlich
aller Anschlüsse an angrenzende Bauteile.

Angrenzende Bauteile:
-seitlich Bestandswand Mauerwerk
-oben: Anschluss Bestandsaußenwand

siehe D-04.12.1 un D- 4.12.2 Vertikaler
Schnitt_Anschlag Oben und Unten_Hochwasserschutztür

Prinzipdetail von Hochwasserschutztür

Einbauorte: Über Hochwasserschutztür Gynmnastikraum
und Tür zum Stuhllager Ost  OG

Verwendete Profilart nach DIN EN 10025-1:
2x HEA 100
Einzellänge: je ca.1,15m

Verwendete Profilart nach DIN EN 10025-1:
2x HEA 100
Einzellänge: ca.1,15m

Die Leistung umfasst:

-Liefern und fachgerechtes Montieren einer dreiseitigen
Brandschutzbekleidung für Stahlträger HEB 160 nicht
brennbaren, faserverstärkten Gipsplatten GM-F gem. DIN
EN 15283-1 Brandverhalten A1 DIN EN 13501-1:
z. B. Calciumsilikat-Platten (Promat PROMATECT-H /
PROMATECT-L oder gleichwertig), Dicke und Lagenanzahl
gemäß allgemeinem bauaufsichtlichem Prüfzeugnis (ABP)
für F90-A in Brandwänden.

-Unterkonstruktion / Befestigung mit geeigneten
Metallprofilen und Stützenclips bzw. direkter
Verschraubung gemäß Systemvorgaben; Befestigungsmittel
und Abstände nach Prüfzeugnis.

-Dichte, fugenlose Ausführung der Plattenstöße und
Anschlüsse an angrenzende Bauteile (Wände, Decken,
andere Stahlbauteile); alle Fugen, Befestigungspunkte
und Randanschlüsse brandschutzgerecht schließen (z. B.
mit geeignetem Brandschutzspachtel / -mörtel).

-Sicherstellen, dass der bekleidete Träger im Brandfall
die geforderte Feuerwiderstandsdauer von 90 Minuten
(F90-A) erreicht; Ausführung entsprechend dem
nachgewiesenen System für HEB-Profile.

-Erbringen der erforderlichen Nachweise (ABP /
Systemblatt) für die ausgeführte
Stahlträgerbekleidungim bereich der Brandwand F90-A;+mB
Ausführung durch einen im Brandschutz erfahrenen
Fachbetrieb.

angebotenes Produkt:
'.........'
(vom Bieter auszufüllen)
Menge: 1,500 m²

**02.10 Brandschutzbekleidung Stahlplatte F90, ca. 1.840 × 500 × 10 mm**
Brandschutztechnische Bekleidung einer auf einer
BSP-Rohdecke aufliegenden Stahlplatte, seitlich und
oberseitig, einschließlich Längs- und Stirnseiten, als
geprüfte F90-Konstruktion mit nichtbrennbaren
Brandschutzplatten, erforderlicher Unterkonstruktion,
zugelassenen Befestigungsmitteln, Fugenausbildung,
Verspachtelung und Anschlüssen an die BSP-Rohdecke.

siehe auch: D-03.9 Detailschnitt im Bereich
Wandversprung Brandwand

 Ausführung gemäß gültigem Prüfzeugnis beziehungsweise
Bauartgenehmigung des Herstellers oder
objektspezifischem Brandschutznachweis. Einschließlich
sämtlicher Nebenleistungen. Abrechnung je Bauteil.
Menge: 1,000 m²

**02.11 Brandschutzbekleidung F90 von unten an Brettsperrholzdecke**
Brandschutztechnische Bekleidung  F90 eine unter einer
BSP-Rohdecke im Bereich einer Entkopplung der Decken im
Bereich der Brandwand.

Entkopplung der BSP Decke in einer Breite von 16 cm und
Füllung mit Steinwolle SP >100°C (durch Zimmermann)

unterseitig, mind. 50 cm in beide Richtungen der
Entkopplung als geprüfte F90- Brandschutzbekleidung
mit nichtbrennbaren Brandschutzplatten,

Für F90 zugelassenen Befestigungsmitteln,
Fugenausbildung, Verspachtelung und Anschlüssen an die
BSP-Rohdecke.
Ausführung gemäß gültigem Prüfzeugnis beziehungsweise
Bauartgenehmigung des Herstellers oder
objektspezifischem Brandschutznachweis. Einschließlich
sämtlicher Nebenleistungen. m

D-03.9 Detailschnitt im Bereich Wandversprung Brandwand
Menge: 3,000 m²

**02.12 Brandschutzbekleidung F90 Stahlbeton Unterzug Bestand, zweiseitig**
Herstellen einer zweiseitigen brandschutztechnischen
Bekleidung von Stahlbetonunterzügen mit
Feuerwiderstandsklasse F90-A nach DIN 4102-4, unter
Verwendung von Promat
PROMAXON-Typ-A-Brandschutzbauplatten (oder
gleichwertig).

Die Leistung umfasst je m² bekleideter Unterzugfläche:

  Liefern und fachgerechtes Montieren einer ein- oder
mehrlagigen Brandschutzbekleidung aus nichtbrennbaren
Calciumsilikat-Brandschutzplatten (PROMAXON-Typ A, A1)
in Dicke und Lagenanzahl gemäß allgemeinem
bauaufsichtlichem Prüfzeugnis (ABP) für F90-A an
Stahlbetonunterzügen.

  Befestigung der Platten direkt am
Stahlbetonunterzug mit geeigneten, im Brandfall
wirksamen Befestigungsmitteln (z. B. Schussbolzen /
Brandschutzdübel) oder über eine leichte
Metall-Unterkonstruktion, entsprechend dem geprüften
System.

  Dichte, fugenlose Ausführung der Plattenstöße und
Anschlüsse an angrenzende Bauteile (Decke, Wände,
andere Träger); alle Fugen, Befestigungspunkte und
Randanschlüsse brandschutzgerecht schließen (z. B. mit
geeignetem Brandschutzspachtel /
Brandschutzfugenmaterial).

  Sicherstellen, dass der bekleidete
Stahlbetonunterzug im Brandfall die geforderte
Feuerwiderstandsdauer von 90 Minuten (F90-A) erreicht;
Ausführung entsprechend dem nachgewiesenen System für
Betonunterzüge.

Erbringen der erforderlichen Nachweise (ABP /
Systemblatt) für die ausgeführte Unterzugbekleidung
F90-A; Ausführung durch einen im Brandschutz erfahrenen
Fachbetrieb.

angebotenes Produkt:
'.........'
(vom Bieter auszufüllen)
Menge: 7,000 m²

**02.13 Brandschutzbekleidung F90, vertikal allseitig um Bodentreppenöffnung**
vertikale Brandschutzbekleidung F90,
allseitig um Bodentreppenöffnung zum Wechselrichter

Höhe Deckenaufbau 50 cm

Öffnungsfläche Bodentreppe, 1,40m x 0,70m
Menge: 2,500 m²

**02.14 Brandschutzverkleidung Holzbalken und Decke, im Aufzugsschacht, F90**
Bekleidung Holzbalken und Decke, im Aufzugsschacht
 mit nicht brennbarer Beplankung, z.B. 1x 12,5mm GK
Platten

einlagig oder zweilagig, Plattenstöße versetzt
anordnen,

Fugen/Fehlstellen/Schraubenköpfe/Klammerrücken
-Spachtel zu schließen. Befestigung aller
Beplankungslagen mit Stahlklammern nach DIN 18182-2
bzw. DIN EN 14566 mit Stahldrahtdurchmesser = 1,34 mm
liefern und fachgerecht montieren enschliesslich
erforderlieches gerüst
Menge: 5,000 m²

**02.15 Brandschutzertüchtigung bestehender Holzbalkendecke im Dachgeschoss, feuerwiderstandsklasse F90 von Oben**
Herstellen einer brandschutztechnischen Ertüchtigung
der bestehenden Holzbalkendecke mit vorhandener
Hobeldielung im Dachgeschoss durch eine zertifizierte
oberseitige Bekleidung aus
PROMATECT®-H-Brandschutzbauplatten, oder gleichwertig
mit darüberliegender Trockenstrich-Beplankung, zur
Erfüllung der Feuerwiderstandsklasse F90 bei
Brandbeanspruchung von oben (Zwischendeckenbereich)
gemäß DIN 4102-2 bzw. DIN EN 13501-2.

2. Vorbemerkungen / Nachweise

Die Ausführung hat ausschließlich nach allgemein
bauaufsichtlichem Verwendbarkeitsnachweis (abZ) für die
Konstruktion "Holzbalkendecke mit oberseitiger
Bekleidung aus PROMATECT®-H" (z. B. Promat-Konstruktion
428.40 oder gleichwertig) zu erfolgen, in der die
Konstruktion explizit für F90 von oben klassifiziert
ist

- Der Bieter hat dem Angebot ein aktuelles Prüfzeugnis
/ Klassifizierungsbericht (abP) beizufügen, aus dem die
geforderte Feuerwiderstandsdauer (F90) bei Brand von
oben für die angebotene Gesamtkonstruktion (Holzbalken
+ Dämmung + PROMATECT®-H + Trockenstrich) eindeutig
hervorgeht.

-Die Kombination mit Trockenstrichplatten ist nur
zulässig, wenn sie im Nachweis ausdrücklich
berücksichtigt ist oder durch einen ergänzenden,
anerkannten Nachweis (z. B. projektspezifische
Zustimmung, ETA) abgedeckt wird. Abweichende
Konstruktionen ohne entsprechenden Nachweis sind nicht
zulässig.

3. Untergrund / Bestand

  Bestehende Holzbalkendecke im Dachgeschoss mit
sichtbaren Balken und ggf. vorhandenen
Dielen/Beplankungen.

- Der Untergrund ist vor Beginn der Arbeiten auf
Tragfähigkeit, Ebenheit und Freiheit von schadhaften
Bereichen zu prüfen. Mängel sind dem Auftraggeber
anzuzeigen.

- Erforderliche Vorarbeiten wie Reinigen, Entfernen
loser Teile, Ausbessern von Fehlstellen im zulässigen
Rahmen sind in die Leistung einzurechnen.

4. Konstruktive Anforderungen  Schichtaufbau von oben

Der genaue Schichtaufbau richtet sich nach dem zugrunde
gelegten Prüfzeugnis (z. B. Promat-Konstruktion
428.40). Als Mindestanforderungen sind folgende Punkte
einzuhalten

- Ausgleichsschicht (falls erforderlich):
Sofern im Nachweis vorgesehen oder zur Herstellung
einer ebenen, tragfähigen Auflage für die
PROMATECT®-H-Platten notwendig, ist eine geeignete
Ausgleichsschicht (z. B. spezieller Ausgleichsmörtel,
Schüttung oder Trockenestrich) auf der bestehenden
Beplankung / den Dielen herzustellen. Dicke und
Material sind gemäß Nachweis bzw. Herstellerfreigabe
auszuführen.

-PROMATECT®-H-Brandschutzbauplatten:

  Einbau von PROMATECT®-H-Platten (zementgebundene
Calciumsilikat-Brandschutzplatte, A1) in der im
Nachweis angegebenen Dicke und Lageanzahl (i. d. R.
mind. 1 Lage, je nach Konstruktion auch 2 Lagen).

  Platten fugenversetzt verlegen, Stöße gemäß
Herstellerangaben (mind. 1/2 Plattenbreite Versatz).

  Befestigung der Platten gemäß Herstellerangaben
(Schraubtyp, -abstand, Randabstände) in die Holzbalken
und ggf. zusätzliche Lattung.

  Alle Fugen, Stöße und Befestigungspunkte sind mit
dem vom Systemhersteller vorgesehenen Fugenfüller /
Spachtelmaterial brandschutzgerecht zu schließen.

Trockenstrichplatten als oberste Lage:

  Auf der PROMATECT®-H-Ebene ist eine Beplankung mit
Trockenstrichplatten (z. B. Gipsfaser- oder
Calciumsilikat-Trockenstrich) in der im Nachweis
angegebenen Dicke und Lageanzahl herzustellen.

  Platten ebenfalls fugenversetzt verlegen und gemäß
Herstellerangaben befestigen (Schrauben, Kleber oder
Kombination, je nach Systemnachweis).

  Fugen und Stöße sind gemäß
Trockenstrich-Systemhersteller zu verspachteln / zu
verfugen, wobei die brandschutztechnische Wirksamkeit
der darunterliegenden PROMATECT®-H-Ebene nicht
beeinträchtigt werden darf.

Anschlüsse und Durchdringungen:

  Anschlüsse an Wände, Durchdringungen, Schächte und
Installationen sind so auszuführen, dass die
F90-Anforderung von oben nicht unterbrochen wird
(brandschutzgerechte Anschlüsse, ggf. Brandschotts,
Manschetten, Auslaibungen gemäß Nachweis).

Randanschlüsse an Massivbauteile (Wände, Schächte) sind
so auszuführen, dass ein durchgehender Brandschutz
gewährleistet ist (z. B. über Winkel, Auslaibungen,
zusätzliche Plattenlagen gemäß Nachweis).

5. Ausführungsdetails

  Die Brandschutz-Beplankung ist als durchgehende
Ebene über die gesamte zu ertüchtigende Fläche
herzustellen, soweit nicht durch bauteilbedingte
Unterbrechungen (z. B. Treppenöffnungen)
ausgeschlossen.

  Durchdringungen (Leitungen, Kabel, Lüftungen) sind
mit geeigneten, im Nachweis berücksichtigten
Brandschutzlösungen (Brandschotts, -manschetten,
-schächte) zu versehen, sodass die F90-Anforderung von
oben erhalten bleibt.

  Die Oberfläche der Trockenstrichplatten ist so
herzustellen, dass sie für die geplante weitere Nutzung
(z. B. Begehbarkeit, Aufbringen von Fußbodenbelägen)
geeignet ist. Falls der Nachweis einen bestimmten
Oberflächenaufbau (z. B.additional Estrich,
Trittschicht) voraussetzt, ist dieser ebenfalls
auszuführen und in die Leistung einzurechnen.

6. Qualitätsnachweise und Dokumentation

  Vor Beginn der Arbeiten ist dem Auftraggeber der
vollständige Verwendbarkeitsnachweis (abP für
Promat-Konstruktion 428.40 oder gleichwertig) inkl.
Konstruktionszeichnung und Montageanleitung vorzulegen.

  Der Bieter hat im Angebot darzulegen, welches
konkrete System er zur Erfüllung von F90 von oben
vorsieht:

'.........' PROMATECT®-H oder gleichwertig
-Plattendicke und -lagen,

'.........' Trockenstrichplatten-Typ, -dicke und
-lagen,

'.........' ggf. Ausgleichsschicht (Material, Dicke),
'.........' Befestigungsart (Schrauben, Abstände).

  Nach Fertigstellung ist eine kurze Dokumentation
(Fotos, verbaute Produkte, verwendeter Nachweis) zu
übergeben.

6. Einheit und Abrechnung

  Die Leistung wird nach m² fertig gestellter
Brandschutz-Beplankung (PROMATECT®-H + Trockenstrich)
auf der Oberseite der Holzbalkendecke abgerechnet.

  In den Einheitspreis sind alle erforderlichen
Materialien (Dämmung, Ausgleichsschicht,
PROMATECT®-H-Platten, Trockenstrichplatten,
Befestigungsmaterial, Fugenmaterial), Vorarbeiten,
Befestigungen, Fugenarbeiten, Anschlüsse,
Durchdringungen und die gesamte baustellengerechte
Ausführung einzurechnen.

  Eventuell erforderliche Gerüste, Hebezeuge und
Schutzmaßnahmen sind ebenfalls in die Leistung
einzukalkulieren.

angebotenes Produkt:
'.........'
(vom Bieter auszufüllen)
Menge: 35,000 m²

### Titel 06 Taglohnarbeiten

*Hinweis*
Stundenlohnarbeiten

1. Sämtliche erforderlichen Stundenlohnarbeiten sind
vor der Ausführung bei der
Bauleitung anzumelden und bedürfen der schriftlichen
Freigabe des Auftraggebers.

2. Auf den Stundenlohnzetteln muß eindeutig vermerkt
sein:

- Rapportnummer, durchgehend pro Bauvorhaben nummeriert
- Vor- und Zuname des eingesetzten Arbeitnehmers
- Wochentag und Datum
- Arbeitszeit nach Stunden und Minuten
- Art der Arbeitsleistung
- Verbrauch an Baustoffen
- Einsatz von Maschinen und Werkzeugen, ohne Bedienung

3. Stundenlohnzettel müssen werktäglich eingereicht
werden; nachträglich übergebene Stundenlohnzettel
werden nicht anerkannt.

4. Sämtliche Nebenkosten wie Auslösung, Fahrt- und
Wegegeld, Unternehmer-zuschlag etc. ist einzurechnen.

5. Sämtliche Stundenlohnpreise sind Festpreise über die
gesamte Bauzeit.

6. Rapportleistungen sind vorher anzukündiegen und
genehmigen zu lassen sonst erfolgt keine Vergütung

**06.1 Vorarbeiter o. Gleichgestellter**
Arbeiten, welche nicht in den Positionen
erfasst sind und gegen Nachweis zur
Ausführung kommen:

Berufsgruppe: Vorarbeiter
Menge: 42,000 h

**06.2 Facharbeiter o. Gleichgestellter**
Arbeiten, welche nicht in den Positionen
erfasst sind und gegen Nachweis zur
Ausführung kommen:

Berufsgruppe: Facharbeiter
Menge: 42,000 h

**06.3 Helfer o. Gleichgestellter**
Arbeiten, welche nicht in den Positionen
erfasst sind und gegen Nachweis zur
Ausführung kommen:

Berufsgruppe: Hilfsarbeiter
Menge: 42,000 h

**06.4 Baukran - Bedienung**
Bedienungspersonal für Baukran, inkl. einer
An-/ Abfahrpauschale für Fremdgewerke
Menge: 10,000 h

USt %: 19,00
